# Montacargas

- Propiedad del archivo: CYPE Ingenieros S.A.
- Formato: FIEBDC-3/2016
- Programa: Generador de precios de la construcción. CYPE Ingenieros, S.A.
- Fecha: 08/10/2024
- Ámbito geográfico: Argentina
- Divisa: ARS
- Costes indirectos: 3 %
- Gastos generales: 13 %
- Beneficio industrial: 6 %
- IVA: 21 %

## I Instalaciones

### IT Transporte

#### ITC Montacargas

**ITC010** Ud Montacargas.
Montacargas hidráulico para 750 kg, de 5 detenidas (6 m), de 1,2x1,2 m de plataforma, con guías y un pistón. Totalmente montado, conexionado y probado.
Incluye: Replanteo. Instalación del montacargas. Conexionado con la red eléctrica.
Criterio de cómputo de proyecto: Número de unidades previstas, según documentación gráfica de Proyecto.
Criterio de cómputo de obra: Se medirá el número de unidades realmente ejecutadas según especificaciones de Proyecto.

| Código | Ud | Descripción | Rendimiento | Precio | Importe |
|---|---|---|---|---|---|
| mt39mch010dd | Ud | Montacargas hidráulico para 750 kg, de 5 detenidas (6 m), de 1,2x1,2 m de plataforma, con guías y un pistón. (material) | 1 | 20198827.93 | 20198827.930 |
| mo016 | h | Oficial instalador de equipos de elevación. (mano de obra) | 58.765 | 33423.53 | 1964133.740 |
| mo085 | h | Medio oficial instalador de equipos de elevación. (mano de obra) | 58.765 | 24268.44 | 1426134.877 |
| % | % | Herramientas | 2 % | 23589096.547 | 471781.931 |
|  |  | Costes directos |  |  | 24060878.478 |
