# Montacargas

- Propiedad del archivo: CYPE Ingenieros S.A.
- Formato: FIEBDC-3/2016
- Programa: Generador de precios de la construcción. CYPE Ingenieros, S.A.
- Fecha: 08/10/2024
- Ámbito geográfico: Argentina
- Divisa: ARS
- Costes indirectos: 3 %
- Gastos generales: 13 %
- Beneficio industrial: 6 %
- IVA: 21 %

## I Instalaciones

### IT Transporte

#### ITC Montacargas

**ITC010** Ud Montacargas.
Montacargas hidráulico para 50 kg, de 2 detenidas (9 m), con guías y un pistón. Totalmente montado, conexionado y probado.
Incluye: Replanteo. Instalación del montacargas. Conexionado con la red eléctrica.
Criterio de cómputo de proyecto: Número de unidades previstas, según documentación gráfica de Proyecto.
Criterio de cómputo de obra: Se medirá el número de unidades realmente ejecutadas según especificaciones de Proyecto.

| Código | Ud | Descripción | Rendimiento | Precio | Importe |
|---|---|---|---|---|---|
| mt39mch010af | Ud | Montacargas hidráulico para 50 kg, de 2 detenidas (9 m), con guías y un pistón. (material) | 1 | 8768264.4 | 8768264.400 |
| mo016 | h | Oficial instalador de equipos de elevación. (mano de obra) | 26.656 | 33423.53 | 890937.616 |
| mo085 | h | Medio oficial instalador de equipos de elevación. (mano de obra) | 26.656 | 24268.44 | 646899.537 |
| % | % | Herramientas | 2 % | 10306101.553 | 206122.031 |
|  |  | Costes directos |  |  | 10512223.584 |
