# Ventilador para extracción de humos, inmerso en la zona de riesgo

- Propiedad del archivo: CYPE Ingenieros S.A.
- Formato: FIEBDC-3/2016
- Programa: Generador de precios de la construcción. CYPE Ingenieros, S.A.
- Fecha: 08/10/2024
- Ámbito geográfico: Argentina
- Divisa: ARS
- Costes indirectos: 3 %
- Gastos generales: 13 %
- Beneficio industrial: 6 %
- IVA: 21 %

## I Instalaciones

### IV Ventilación

#### IVG Ventilación mecánica para garajes

**IVG015** Ud Ventilador para extracción de humos, inmerso en la zona de riesgo.
Ventilador helicoidal tubular con hélice de aluminio de álabes inclinables, motor para alimentación trifásica a 230/400 V y 50 Hz de frecuencia, con protección térmica, aislamiento clase H, grado de protección IP55, camisa corta con tratamiento anticorrosión por cataforesis, acabado con pintura poliéster y caja de bornes ignífuga, de 1450 r.p.m., potencia absorbida 0,25 kW, caudal máximo 4340 m³/h, para trabajar inmerso a 300°C durante dos horas. Incluso elementos antivibratorios, elementos de fijación y accesorios.
Incluye: Colocación y fijación del ventilador. Conexionado y comprobación de su correcto funcionamiento.
Criterio de cómputo de proyecto: Número de unidades previstas, según documentación gráfica de Proyecto.
Criterio de cómputo de obra: Se medirá el número de unidades realmente ejecutadas según especificaciones de Proyecto.

| Código | Ud | Descripción | Rendimiento | Precio | Importe |
|---|---|---|---|---|---|
| mt42vsp362aa1a | Ud | Ventilador helicoidal tubular con hélice de aluminio de álabes inclinables, motor para alimentación trifásica a 230/400 V y 50 Hz de frecuencia, con protección térmica, aislamiento clase H, grado de protección IP55, camisa corta con tratamiento anticorrosión por cataforesis, acabado con pintura poliéster y caja de bornes ignífuga, de 1450 r.p.m., potencia absorbida 0,25 kW, caudal máximo 4340 m³/h, para trabajar inmerso a 300°C durante dos horas. (material) | 1 | 1226032.02 | 1226032.020 |
| mt42vsp910g | Ud | Accesorios y elementos de fijación de ventilador helicoidal tubular. (material) | 1 | 299826.44 | 299826.440 |
| mo011 | h | Oficial montador. (mano de obra) | 4.664 | 33423.53 | 155887.344 |
| mo080 | h | Medio oficial montador. (mano de obra) | 4.664 | 24314.72 | 113403.854 |
| % | % | Herramientas | 2 % | 1795149.658 | 35902.993 |
|  |  | Costes directos |  |  | 1831052.651 |

## Recursos

**mt42vsp362aa1a** Ud Ventilador helicoidal tubular con hélice de aluminio de álabes inclinables
Datos técnicos: Coste energético 1229.537 MJ; Emisión de CO2 85.098 kg
Residuos:
- embalaje: re150101 Envases de papel y cartón. (componente de residuo); rendimiento 1.584 kg; Código LER 15 01 01; Masa del elemento 1 kg; Volumen 0.001333 m3
