# Extractor de humos para cocina

- Propiedad del archivo: CYPE Ingenieros S.A.
- Formato: FIEBDC-3/2016
- Programa: Generador de precios de la construcción. CYPE Ingenieros, S.A.
- Fecha: 08/10/2024
- Ámbito geográfico: Argentina
- Divisa: ARS
- Costes indirectos: 3 %
- Gastos generales: 13 %
- Beneficio industrial: 6 %
- IVA: 21 %

## I Instalaciones

### IV Ventilación

#### IVK Ventilación adicional especifica en cocina para viviendas

**IVK010** Ud Extractor de humos para cocina.
Extractor de cocina, de dimensiones 218x127x304 mm, velocidad 2250 r.p.m., caudal de descarga libre 250 m³/h, con tramo de conexión de caño flexible de aluminio a conducto de extracción para salida de humos; instalación en el interior de la campana. Incluso elementos de fijación.
Incluye: Replanteo mediante plantilla. Colocación y fijación. Conexionado y comprobación de su correcto funcionamiento.
Criterio de cómputo de proyecto: Número de unidades previstas, según documentación gráfica de Proyecto.
Criterio de cómputo de obra: Se medirá el número de unidades realmente ejecutadas según especificaciones de Proyecto.

| Código | Ud | Descripción | Rendimiento | Precio | Importe |
|---|---|---|---|---|---|
| mt32exs010a | Ud | Extractor de cocina, de dimensiones 218x127x304 mm, velocidad 2250 r.p.m., caudal de descarga libre 250 m³/h, con elementos de fijación. (material) | 1 | 1196.03 | 1196.030 |
| mt42cme020d | m | Caño flexible de aluminio natural, de 110 mm de diámetro, incluso codos, ramales a 45°, manguitos y piezas especiales. (material) | 3 | 3056.65 | 9169.950 |
| mo003 | h | Oficial electricista. (mano de obra) | 0.233 | 33423.53 | 7787.682 |
| mo102 | h | Medio oficial electricista. (mano de obra) | 0.233 | 24268.44 | 5654.547 |
| % | % | Herramientas | 2 % | 23808.209 | 476.164 |
|  |  | Costes directos |  |  | 24284.373 |

Residuos:
- colocación: mt42cme020d Caño flexible de aluminio natural, de 110 mm de diámetro, incluso codos, ramales a 45°, manguitos y piezas especiales; factor de residuo 0.048

## Recursos

**mt32exs010a** Ud Extractor de cocina
Datos técnicos: Coste energético 133.936 MJ; Emisión de CO2 6.933 kg
Residuos:
- embalaje: re150101 Envases de papel y cartón. (componente de residuo); rendimiento 1 kg; Código LER 15 01 01; Masa del elemento 1 kg; Volumen 0.001333 m3
- embalaje: re170604 Materiales de aislamiento distintos de los especificados en los códigos 17 06 01 y 17 06 03. (componente de residuo); rendimiento 0.05 kg; Código LER 17 06 04; Masa del elemento 1 kg; Volumen 0.001667 m3

**mt42cme020d** m Caño flexible de aluminio natural, de 110 mm de diámetro, incluso codos, ramales a 45°, manguitos y piezas especiales
Datos técnicos: Coste energético 52.765 MJ; Emisión de CO2 3.872 kg; Código LER 17 04 02; Masa del elemento 0.467 kg; Volumen 0.000311 m3
Residuos:
- embalaje: re170203 Plástico. (componente de residuo); rendimiento 0.005 kg; Código LER 17 02 03; Masa del elemento 1 kg; Volumen 0.001667 m3
