# Silenciador para conducto

- Propiedad del archivo: CYPE Ingenieros S.A.
- Formato: FIEBDC-3/2016
- Programa: Generador de precios de la construcción. CYPE Ingenieros, S.A.
- Fecha: 17/05/2024
- Ámbito geográfico: Argentina
- Divisa: ARS
- Costes indirectos: 3 %
- Gastos generales: 13 %
- Beneficio industrial: 6 %
- IVA: 21 %

## I Instalaciones

### IV Ventilación

#### IVM Ventilación mecánica

**IVM085** Ud Silenciador para conducto.
Silenciador cilíndrico de chapa de acero galvanizado, de diámetro nominal 100 mm y 500 mm de longitud, con material absorbente de lana de roca no combustible según DIN 4102 A2, bajo chapa perforada interior (con velo de seda de vidrio) de 50 mm de espesor. Incluso accesorios de montaje y elementos de fijación.
Incluye: Replanteo. Colocación y fijación. Comprobación de su correcto funcionamiento.
Criterio de cómputo de proyecto: Número de unidades previstas, según documentación gráfica de Proyecto.
Criterio de cómputo de obra: Se medirá el número de unidades realmente ejecutadas según especificaciones de Proyecto.

| Código | Ud | Descripción | Rendimiento | Precio | Importe |
|---|---|---|---|---|---|
| mt42trx430aad | Ud | Silenciador cilíndrico de chapa de acero galvanizado, de diámetro nominal 100 mm y 500 mm de longitud, con material absorbente de lana de roca no combustible según DIN 4102 A2, bajo chapa perforada interior (con velo de seda de vidrio) de 50 mm de espesor. (material) | 1 | 82844.84 | 82844.840 |
| mo005 | h | Oficial instalador de equipos de climatización. (mano de obra) | 0.236 | 12241.03 | 2888.883 |
| mo104 | h | Medio oficial instalador de equipos de climatización. (mano de obra) | 0.236 | 8888.07 | 2097.585 |
| % | % | Herramientas | 2 % | 87831.308 | 1756.626 |
|  |  | Costes directos |  |  | 89587.934 |

## Recursos

**mt42trx430aad** Ud Silenciador cilíndrico de chapa de acero galvanizado
Datos técnicos: Coste energético 183.351 MJ; Emisión de CO2 11.796 kg
Residuos:
- embalaje: re150101 Envases de papel y cartón. (componente de residuo); rendimiento 0.18 kg; Código LER 15 01 01; Masa del elemento 1 kg; Volumen 0.001333 m3
- embalaje: re170203 Plástico. (componente de residuo); rendimiento 0.09 kg; Código LER 17 02 03; Masa del elemento 1 kg; Volumen 0.001667 m3
