# Rejilla de ventilación de lamas fijas de aluminio

- Propiedad del archivo: CYPE Ingenieros S.A.
- Formato: FIEBDC-3/2016
- Programa: Generador de precios de la construcción. CYPE Ingenieros, S.A.
- Fecha: 17/05/2024
- Ámbito geográfico: Argentina
- Divisa: ARS
- Costes indirectos: 3 %
- Gastos generales: 13 %
- Beneficio industrial: 6 %
- IVA: 21 %

## I Instalaciones

### IV Ventilación

#### IVN Ventilación natural

**IVN110** m² Rejilla de ventilación de lamas fijas de aluminio.
Rejilla de ventilación de lamas fijas de aluminio lacado color con 60 micras de espesor mínimo de película seca. Incluso tornillos.
Incluye: Marcado de los puntos de fijación. Colocación y fijación.
Criterio de cómputo de proyecto: Superficie del hueco a cerrar, medida según documentación gráfica de Proyecto.
Criterio de cómputo de obra: Se medirá, con las dimensiones del hueco, la superficie realmente ejecutada según especificaciones de Proyecto.

| Código | Ud | Descripción | Rendimiento | Precio | Importe |
|---|---|---|---|---|---|
| mt25pce020d | m² | Celosía de lamas fijas de aluminio lacado color. (material) | 1.02 | 494.55 | 504.441 |
| mt23ppb011 | Ud | Tornillo de acero 19/22 mm. (material) | 4 | 0.32 | 1.280 |
| mo018 | h | Oficial herrero. (mano de obra) | 0.058 | 12068.76 | 699.988 |
| mo059 | h | Medio oficial herrero. (mano de obra) | 0.117 | 8921.96 | 1043.869 |
| % | % | Herramientas | 2 % | 2249.578 | 44.992 |
|  |  | Costes directos |  |  | 2294.570 |

Residuos:
- colocación: mt25pce020d Celosía de lamas fijas de aluminio lacado color; factor de residuo 0.024
- colocación: mt23ppb011 Tornillo de acero 19/22 mm; factor de residuo 0.005

## Recursos

**mt25pce020d** m² Celosía de lamas fijas de aluminio lacado color
Datos técnicos: Coste energético 1098.131 MJ; Emisión de CO2 78.506 kg; Código LER 17 04 02; Masa del elemento 10 kg; Volumen 0.006667 m3
Residuos:
- embalaje: re170203 Plástico. (componente de residuo); rendimiento 0.022 kg; Código LER 17 02 03; Masa del elemento 1 kg; Volumen 0.001667 m3

**mt23ppb011** Ud Tornillo de acero 19/22 mm
Datos técnicos: Coste energético 0.042 MJ; Emisión de CO2 0.003 kg; Código LER 17 04 05; Masa del elemento 0.0042 kg; Volumen 0.000002 m3
Residuos:
- embalaje: re150101 Envases de papel y cartón. (componente de residuo); rendimiento 0.001 kg; Código LER 15 01 01; Masa del elemento 1 kg; Volumen 0.001333 m3
