# Sistema "VELUX" de lucera para tejados, sobre espacio no habitable

- Propiedad del archivo: CYPE Ingenieros S.A.
- Formato: FIEBDC-3/2016
- Programa: Generador de precios de la construcción. CYPE Ingenieros, S.A.
- Fecha: 17/05/2024
- Ámbito geográfico: Argentina
- Divisa: ARS
- Costes indirectos: 3 %
- Gastos generales: 13 %
- Beneficio industrial: 6 %
- IVA: 21 %

## L Carpintería, placares, herrería, vidrios y protecciones solares

### LC Carpintería

#### LCN Lucarnas

**LCN020** Ud Sistema "VELUX" de lucera para tejados, sobre espacio no habitable.
Lucera de techo, sobre espacio no habitable, modelo VLT 1000 "VELUX", con apertura proyectante, de accionamiento manual mediante manilla inferior, de 48x90 cm, realizada en madera de pino nórdico, acabado barnizado, con doble vidriado (-00H) (vidrio interior Float de 3 mm, cámara de aire de 10 mm, vidrio exterior Float de 3 mm y separador de acero galvanizado), marco de estanqueidad y babero de aluminio, en tejado con pendientes de 20° a 60°.
Incluye: Replanteo. Presentación, aplomado y nivelación de la lucera. Fijación de la lucera al hueco dejado en la losa. Sellado de juntas perimetrales. Colocación de los elementos de estanqueidad.
Criterio de cómputo de proyecto: Número de unidades previstas, según documentación gráfica de Proyecto.
Criterio de cómputo de obra: Se medirá el número de unidades realmente ejecutadas según especificaciones de Proyecto.

| Código | Ud | Descripción | Rendimiento | Precio | Importe |
|---|---|---|---|---|---|
| mt22ltv010e | Ud | Lucera de techo, sobre espacio no habitable, modelo VLT 1000 "VELUX", con apertura proyectante, de accionamiento manual mediante manilla inferior, de 48x90 cm, realizada en madera de pino nórdico, acabado barnizado, con doble vidriado (-00H) (vidrio interior Float de 3 mm, cámara de aire de 10 mm, vidrio exterior Float de 3 mm y separador de acero galvanizado), marco de estanqueidad y babero de aluminio. (material) | 1 | 1955.25 | 1955.250 |
| mo011 | h | Oficial montador. (mano de obra) | 0.932 | 12241.03 | 11408.640 |
| mo080 | h | Medio oficial montador. (mano de obra) | 0.466 | 8905.02 | 4149.739 |
| % | % | Herramientas | 2 % | 17513.629 | 350.273 |
|  |  | Costes directos |  |  | 17863.902 |

## Recursos

**mt22ltv010e** Ud Lucera de techo
Datos técnicos: Coste energético 1564.969 MJ; Emisión de CO2 -14.501 kg
Residuos:
- embalaje: re170203 Plástico. (componente de residuo); rendimiento 0.107 kg; Código LER 17 02 03; Masa del elemento 1 kg; Volumen 0.001667 m3
- embalaje: re170604 Materiales de aislamiento distintos de los especificados en los códigos 17 06 01 y 17 06 03. (componente de residuo); rendimiento 0.024 kg; Código LER 17 06 04; Masa del elemento 1 kg; Volumen 0.001667 m3
