# Guía para estacionamiento de camión, de caño de acero galvanizado

- Propiedad del archivo: CYPE Ingenieros S.A.
- Formato: FIEBDC-3/2016
- Programa: Generador de precios de la construcción. CYPE Ingenieros, S.A.
- Fecha: 17/05/2024
- Ámbito geográfico: Argentina
- Divisa: ARS
- Costes indirectos: 3 %
- Gastos generales: 13 %
- Beneficio industrial: 6 %
- IVA: 21 %

## L Carpintería, placares, herrería, vidrios y protecciones solares

### LM Equipamiento para muelles de carga y descarga

#### LMC Complementos de acoplamiento y seguridad

**LMC010** Ud Guía para estacionamiento de camión, de caño de acero galvanizado.
Guía recta para estacionamiento de camión, de caño de acero galvanizado, de 1500 mm de longitud, fijada mediante anclaje mecánico de expansión, de alta resistencia a la corrosión. Incluso placas de anclaje para fijación mediante atornillado al soporte con tarugos de expansión y tornillos de acero de alta resistencia a la corrosión.
Incluye: Replanteo. Colocación y fijación de la guía para estacionamiento de camión.
Criterio de cómputo de proyecto: Número de unidades previstas, según documentación gráfica de Proyecto.
Criterio de cómputo de obra: Se medirá el número de unidades realmente ejecutadas según especificaciones de Proyecto.

| Código | Ud | Descripción | Rendimiento | Precio | Importe |
|---|---|---|---|---|---|
| mt26amc030a | Ud | Guía recta para estacionamiento de camión, de caño de acero galvanizado, de 1500 mm de longitud, para facilitar el posicionamiento de los vehículos durante las maniobras de acoplamiento al abrigo. Incluso placas de anclaje. (material) | 1 | 4797.78 | 4797.780 |
| mt26aaa025a | Ud | Anclaje mecánico con tarugo de expansión de acero galvanizado, de alta resistencia a la corrosión. (material) | 8 | 43.04 | 344.320 |
| mo011 | h | Oficial montador. (mano de obra) | 7.442 | 12241.03 | 91097.745 |
| mo080 | h | Medio oficial montador. (mano de obra) | 7.442 | 8905.02 | 66271.159 |
| % | % | Herramientas | 2 % | 162511.004 | 3250.220 |
|  |  | Costes directos |  |  | 165761.224 |

## Recursos

**mt26aaa025a** Ud Anclaje mecánico con tarugo de expansión de acero galvanizado, de alta resistencia a la corrosión
Datos técnicos: Coste energético 1.478 MJ; Emisión de CO2 0.147 kg; Código LER 17 04 05; Masa del elemento 0.055 kg; Volumen 0.000026 m3
Residuos:
- embalaje: re150101 Envases de papel y cartón. (componente de residuo); rendimiento 0.002 kg; Código LER 15 01 01; Masa del elemento 1 kg; Volumen 0.001333 m3
- embalaje: re170203 Plástico. (componente de residuo); rendimiento 0.001 kg; Código LER 17 02 03; Masa del elemento 1 kg; Volumen 0.001667 m3
