# Poste de referencia

- Propiedad del archivo: CYPE Ingenieros S.A.
- Formato: FIEBDC-3/2016
- Programa: Generador de precios de la construcción. CYPE Ingenieros, S.A.
- Fecha: 17/05/2024
- Ámbito geográfico: Argentina
- Divisa: ARS
- Costes indirectos: 3 %
- Gastos generales: 13 %
- Beneficio industrial: 6 %
- IVA: 21 %

## L Carpintería, placares, herrería, vidrios y protecciones solares

### LM Equipamiento para muelles de carga y descarga

#### LMC Complementos de acoplamiento y seguridad

**LMC030** Ud Poste de referencia.
Poste de referencia circular, de composite, de 70 mm de diámetro y de 266 mm de longitud, de color amarillo, fijado mediante anclaje mecánico por atornillado.
Incluye: Replanteo. Colocación y fijación del poste de referencia.
Criterio de cómputo de proyecto: Número de unidades previstas, según documentación gráfica de Proyecto.
Criterio de cómputo de obra: Se medirá el número de unidades realmente ejecutadas según especificaciones de Proyecto.

| Código | Ud | Descripción | Rendimiento | Precio | Importe |
|---|---|---|---|---|---|
| mt26amc060a | Ud | Poste de referencia circular, de composite, de 70 mm de diámetro y de 266 mm de longitud, de color amarillo, para delimitación de espacios y protección de los distintos elementos ubicados en el muelle de carga y descarga frente a los choques de vehículos. (material) | 1 | 995.42 | 995.420 |
| mt26aaa035a | Ud | Anclaje mecánico tipo tornillo de cabeza avellanada con estrella interior de seis puntas para llave Torx, de acero galvanizado. (material) | 2 | 15.37 | 30.740 |
| mo011 | h | Oficial montador. (mano de obra) | 0.248 | 12241.03 | 3035.775 |
| mo080 | h | Medio oficial montador. (mano de obra) | 0.248 | 8905.02 | 2208.445 |
| % | % | Herramientas | 2 % | 6270.380 | 125.408 |
|  |  | Costes directos |  |  | 6395.788 |

Residuos:
- colocación: mt26aaa035a; factor de residuo 0.0187931

## Recursos

**mt26aaa035a** Ud Anclaje mecánico tipo tornillo de cabeza avellanada con estrella interior de seis puntas para llave Torx
Datos técnicos: Coste energético 3.150 MJ; Emisión de CO2 0.194 kg; Código LER 17 04 05; Masa del elemento 0.029 kg; Volumen 0.000014 m3
Residuos:
- embalaje: re170203 Plástico. (componente de residuo); rendimiento 0.025 kg; Código LER 17 02 03; Masa del elemento 1 kg; Volumen 0.001667 m3
