# Persiana enrollable de lamas

- Propiedad del archivo: CYPE Ingenieros S.A.
- Formato: FIEBDC-3/2016
- Programa: Generador de precios de la construcción. CYPE Ingenieros, S.A.
- Fecha: 17/05/2024
- Ámbito geográfico: Argentina
- Divisa: ARS
- Costes indirectos: 3 %
- Gastos generales: 13 %
- Beneficio industrial: 6 %
- IVA: 21 %

## L Carpintería, placares, herrería, vidrios y protecciones solares

### LS Protecciones solares

#### LSP Persianas enrollables

**LSP010** m² Persiana enrollable de lamas.
Persiana enrollable de lamas de seguridad de aluminio extrusionado de 60 mm de altura, color a elegir, equipada con eje, discos, cápsulas y todos sus accesorios, con accionamiento manual mediante cinta y recogedor, en cajón de persiana ya realizado.
Incluye: Introducción de la persiana por los perfiles guía en toda la longitud de éstos. Encaje del eje del rodillo en los soportes dispuestos en el cajón de persiana. Anclaje de la cinta al bombo. Enrollado de la persiana. Anclaje de la cinta al recogedor. Colocación del recogedor en la caja correspondiente.
Criterio de cómputo de proyecto: Superficie del hueco a cerrar, medida según documentación gráfica de Proyecto.
Criterio de cómputo de obra: Se medirá, con las dimensiones del hueco, la superficie realmente ejecutada según especificaciones de Proyecto.

| Código | Ud | Descripción | Rendimiento | Precio | Importe |
|---|---|---|---|---|---|
| mt25per020e | m² | Persiana enrollable de lamas de seguridad de aluminio extrusionado, de 60 mm de altura, color a elegir, equipada con eje, discos, cápsulas y todos sus accesorios. (material) | 1.05 | 1514.14 | 1589.847 |
| mt24per005a | Ud | Kit de cinta y recogedor, con accesorios y mecanismos para accionamiento manual de persiana enrollable. (material) | 1 | 184.46 | 184.460 |
| mo011 | h | Oficial montador. (mano de obra) | 0.168 | 12241.03 | 2056.493 |
| mo080 | h | Medio oficial montador. (mano de obra) | 0.168 | 8905.02 | 1496.043 |
| % | % | Herramientas | 2 % | 5326.843 | 106.537 |
|  |  | Costes directos |  |  | 5433.380 |

## Recursos

**mt25per020e** m² Persiana enrollable de lamas de seguridad de aluminio extrusionado
Datos técnicos: Coste energético 1012.042 MJ; Emisión de CO2 74.358 kg
Residuos:
- embalaje: re170604 Materiales de aislamiento distintos de los especificados en los códigos 17 06 01 y 17 06 03. (componente de residuo); rendimiento 0.085 kg; Código LER 17 06 04; Masa del elemento 1 kg; Volumen 0.001667 m3
