# Puerta de abrir de vidrio templado

- Propiedad del archivo: CYPE Ingenieros S.A.
- Formato: FIEBDC-3/2016
- Programa: Generador de precios de la construcción. CYPE Ingenieros, S.A.
- Fecha: 17/05/2024
- Ámbito geográfico: Argentina
- Divisa: ARS
- Costes indirectos: 3 %
- Gastos generales: 13 %
- Beneficio industrial: 6 %
- IVA: 21 %

## L Carpintería, placares, herrería, vidrios y protecciones solares

### LV Vidrios

#### LVT Templados

**LVT015** Ud Puerta de abrir de vidrio templado.
Puerta de abrir de vidrio templado incoloro, de 2090x796 mm y de 10 mm de espesor. Incluso kit de herrajes, de acero inoxidable AISI 304.
Incluye: Colocación de los herrajes. Colocación de la puerta. Señalización de las hojas.
Criterio de cómputo de proyecto: Número de unidades previstas, según documentación gráfica de Proyecto.
Criterio de cómputo de obra: Se medirá el número de unidades realmente ejecutadas según especificaciones de Proyecto.

| Código | Ud | Descripción | Rendimiento | Precio | Importe |
|---|---|---|---|---|---|
| mt21vtp030y | Ud | Puerta de abrir de vidrio templado incoloro, de 2090x796 mm y de 10 mm de espesor. (material) | 1 | 987.99 | 987.990 |
| mt21vts050 | Ud | Kit de herrajes de acero inoxidable AISI 304, formado por pernios y puntos de giro. (material) | 1 | 737.24 | 737.240 |
| mo055 | h | Oficial colocador de vidrios. (mano de obra) | 9.506 | 12677.04 | 120507.942 |
| % | % | Herramientas | 2 % | 122233.172 | 2444.663 |
|  |  | Costes directos |  |  | 124677.835 |

Residuos:
- colocación: mt21vts050 Kit de herrajes de acero inoxidable AISI 304, formado por pernios y puntos de giro; factor de residuo 0.00450027

## Recursos

**mt21vtp030y** Ud Puerta de abrir de vidrio templado incoloro, de 2090x796 mm y de 10 mm de espesor
Datos técnicos: Coste energético 637.872 MJ; Emisión de CO2 47.355 kg
Residuos:
- embalaje: re170203 Plástico. (componente de residuo); rendimiento 0.144 kg; Código LER 17 02 03; Masa del elemento 1 kg; Volumen 0.001667 m3
- embalaje: re170604 Materiales de aislamiento distintos de los especificados en los códigos 17 06 01 y 17 06 03. (componente de residuo); rendimiento 0.03 kg; Código LER 17 06 04; Masa del elemento 1 kg; Volumen 0.001667 m3

**mt21vts050** Ud Kit de herrajes de acero inoxidable AISI 304, formado por pernios y puntos de giro
Datos técnicos: Coste energético 93.163 MJ; Emisión de CO2 13.317 kg; Código LER 17 04 05; Masa del elemento 1.875 kg; Volumen 0.000893 m3
Residuos:
- embalaje: re170203 Plástico; rendimiento 0.04 kg
