# Cerradura con llave para puerta de vidrio templado

- Propiedad del archivo: CYPE Ingenieros S.A.
- Formato: FIEBDC-3/2016
- Programa: Generador de precios de la construcción. CYPE Ingenieros, S.A.
- Fecha: 17/05/2024
- Ámbito geográfico: Argentina
- Divisa: ARS
- Costes indirectos: 3 %
- Gastos generales: 13 %
- Beneficio industrial: 6 %
- IVA: 21 %

## L Carpintería, placares, herrería, vidrios y protecciones solares

### LV Vidrios

#### LVT Templados

**LVT021** Ud Cerradura con llave para puerta de vidrio templado.
Cerradura con llave para puerta de vidrio templado, de acero inoxidable AISI 304, fijada con tornillos.
Incluye: Replanteo. Colocación y fijación de la cerradura.
Criterio de cómputo de proyecto: Número de unidades previstas, según documentación gráfica de Proyecto.
Criterio de cómputo de obra: Se medirá el número de unidades realmente ejecutadas según especificaciones de Proyecto.

| Código | Ud | Descripción | Rendimiento | Precio | Importe |
|---|---|---|---|---|---|
| mt21vts020 | Ud | Cerradura con llave para puerta de vidrio, de acero inoxidable AISI 304, incluso tornillos. (material) | 1 | 1476.44 | 1476.440 |
| mo011 | h | Oficial montador. (mano de obra) | 0.366 | 12241.03 | 4480.217 |
| mo080 | h | Medio oficial montador. (mano de obra) | 0.085 | 8905.02 | 756.927 |
| % | % | Herramientas | 2 % | 6713.584 | 134.272 |
|  |  | Costes directos |  |  | 6847.856 |

## Recursos

**mt21vts020** Ud Cerradura con llave para puerta de vidrio, de acero inoxidable AISI 304, incluso tornillos
Datos técnicos: Coste energético 49.565 MJ; Emisión de CO2 7.343 kg
Residuos:
- embalaje: re150101 Envases de papel y cartón. (componente de residuo); rendimiento 0.075 kg; Código LER 15 01 01; Masa del elemento 1 kg; Volumen 0.001333 m3
