# Barrera matafuegos con aislamiento térmico, en cámara de aire de fachada ventilada. Colocación en vertical

- Propiedad del archivo: CYPE Ingenieros S.A.
- Formato: FIEBDC-3/2016
- Programa: Generador de precios de la construcción. CYPE Ingenieros, S.A.
- Fecha: 29/01/2025
- Ámbito geográfico: Argentina
- Divisa: ARS
- Costes indirectos: 3 %
- Gastos generales: 13 %
- Beneficio industrial: 6 %
- IVA: 21 %

## N Aislamientos e impermeabilizaciones

### NA Aislamientos térmicos

#### NAQ Fachadas ventiladas

**NAQ110** m Barrera matafuegos con aislamiento térmico, en cámara de aire de fachada ventilada. Colocación en vertical.
Barrera matafuegos con aislamiento térmico en cámara de aire de fachada ventilada, con resistencia al fuego EI 60, con panel rígido de lana de roca volcánica, revestido por las dos caras con un complejo de aluminio, de 650 mm de ancho y 75 mm de espesor. Incluso tornillos en forma de hélice y pletinas de acero galvanizado para la fijación a la superficie soporte.
Incluye: Replanteo y corte del aislamiento. Colocación del aislamiento. Fijación del aislamiento. Resolución de puntos singulares.
Criterio de cómputo de proyecto: Longitud medida según documentación gráfica de Proyecto.
Criterio de cómputo de obra: Se medirá la longitud realmente ejecutada según especificaciones de Proyecto.

| Código | Ud | Descripción | Rendimiento | Precio | Importe |
|---|---|---|---|---|---|
| mt16lrw310a | m² | Panel rígido de lana de roca volcánica, revestido por las dos caras con un complejo de aluminio, de 650 mm de ancho y 75 mm de espesor, Euroclase A1 de reacción al fuego. Incluso tornillos en forma de hélice y pletinas de acero galvanizado para la fijación a la superficie soporte. (material) | 0.65 | 17060.07 | 11089.046 |
| mo054 | h | Oficial montador de aislantes. (mano de obra) | 0.059 | 34893.33 | 2058.706 |
| mo101 | h | Medio oficial montador de aislantes. (mano de obra) | 0.059 | 25378.93 | 1497.357 |
| % | % | Herramientas | 2 % | 14645.109 | 292.902 |
|  |  | Costes directos |  |  | 14938.011 |
