# Canaleta realizada "in situ" con mortero, en el fondo de cámara bufa, para la recogida del agua filtrada en los muros parcialmente estancos

- Propiedad del archivo: CYPE Ingenieros S.A.
- Formato: FIEBDC-3/2016
- Programa: Generador de precios de la construcción. CYPE Ingenieros, S.A.
- Fecha: 08/10/2024
- Ámbito geográfico: Argentina
- Divisa: ARS
- Costes indirectos: 3 %
- Gastos generales: 13 %
- Beneficio industrial: 6 %
- IVA: 21 %

## N Aislamientos e impermeabilizaciones

### ND Drenajes

#### NDM Muros en contacto con el terreno

**NDM110** m Canaleta realizada "in situ" con mortero, en el fondo de cámara bufa, para la recogida del agua filtrada en los muros parcialmente estancos.
Canaleta a pie de muro, de 100 mm de ancho y 100 mm de altura, en el fondo de cámara bufa, realizada "in situ" mediante un recrecido en el plano de apoyo de la cámara, de mortero de cemento, confeccionado en obra, con aditivo hidrófugo, dosificación 1:3, acabado bruñido, con una pendiente mínima del 1%, para la recogida del agua filtrada en los muros parcialmente estancos, y posterior evacuación hasta la red de saneamiento del edificio. Incluso revestimiento elástico, para impermeabilización de la canaleta.
Criterio de valoración económica: El precio no incluye el sumidero ni la red de evacuación.
Incluye: Limpieza del soporte. Formación de canaleta con mortero. Aplicación del impermeabilizante.
Criterio de cómputo de proyecto: Longitud medida según documentación gráfica de Proyecto.
Criterio de cómputo de obra: Se medirá la longitud realmente ejecutada según especificaciones de Proyecto.

| Código | Ud | Descripción | Rendimiento | Precio | Importe |
|---|---|---|---|---|---|
| mt08aaa010a | m³ | Agua. (material) | 0.006 | 25.22 | 0.151 |
| mt01arg005a | t | Arena de cantera, para mortero preparado en obra. (material) | 0.022 | 283.7 | 6.241 |
| mt08cem000g | kg | Cemento gris en sacos. (material) | 6.75 | 4.84 | 32.670 |
| mt08adt010 | kg | Aditivo hidrófugo para impermeabilización de morteros u hormigones. (material) | 0.135 | 20.18 | 2.724 |
| mt28rco010d | kg | Revestimiento elástico, color rojo teja, a base de copolímeros acrílicos en dispersión acuosa, 1,35 g/cm³ de densidad y 110-130 poises de viscosidad Brookfield RVT a 20 °C. (material) | 1 | 67.75 | 67.750 |
| mq06hor010 | h | Hormigonera eléctrica con una capacidad de amasado de 160 l. (maquinaria) | 0.012 | 2426.58 | 29.119 |
| mo020 | h | Oficial albañil especializado en trabajos de mampostería. (mano de obra) | 0.358 | 32526.94 | 11644.645 |
| mo113 | h | Ayudante de albañil especializado en trabajos de mampostería. (mano de obra) | 0.358 | 23426.25 | 8386.598 |
| % | % | Herramientas | 2 % | 20169.898 | 403.398 |
|  |  | Costes directos |  |  | 20573.296 |

Residuos:
- colocación: mt01arg005a Arena de cantera, para mortero preparado en obra; factor de residuo 0.00501329
- colocación: mt08cem000g Cemento gris en sacos; factor de residuo 0.0063
- colocación: mt08adt010 Aditivo hidrófugo para impermeabilización de morteros u hormigones; factor de residuo 0.055
- colocación: mt28rco010d; factor de residuo 0.040762

## Recursos

**mt08aaa010a** m³ Agua
Datos técnicos: Coste energético 60.000 MJ; Emisión de CO2 30.000 kg

**mt01arg005a** t Arena de cantera, para mortero preparado en obra
Datos técnicos: Coste energético 75.000 MJ; Emisión de CO2 4.000 kg; Código LER 01 04 08; Masa del elemento 1000 kg; Volumen 0.666667 m3

**mt08cem000g** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08adt010** kg Aditivo hidrófugo para impermeabilización de morteros u hormigones
Datos técnicos: Coste energético 71.130 MJ; Emisión de CO2 2.824 kg; Código LER 17 09 04; Masa del elemento 1 kg; Volumen 0.000667 m3
Residuos:
- embalaje: re170203 Plástico; rendimiento 0.032 kg

**mt28rco010d** kg Revestimiento elástico
Datos técnicos: Coste energético 75.527 MJ; Emisión de CO2 2.872 kg; Código LER 17 09 04; Masa del elemento 1 kg; Volumen 0.000667 m3
Residuos:
- embalaje: re170203 Plástico; rendimiento 0.003 kg
