# Impermeabilización bajo revestimiento en locales húmedos, con láminas de PVC

- Propiedad del archivo: CYPE Ingenieros S.A.
- Formato: FIEBDC-3/2016
- Programa: Generador de precios de la construcción. CYPE Ingenieros, S.A.
- Fecha: 17/05/2024
- Ámbito geográfico: Argentina
- Divisa: ARS
- Costes indirectos: 3 %
- Gastos generales: 13 %
- Beneficio industrial: 6 %
- IVA: 21 %

## N Aislamientos e impermeabilizaciones

### NI Impermeabilizaciones

#### NIH Locales húmedos

**NIH020** m² Impermeabilización bajo revestimiento en locales húmedos, con láminas de PVC.
Impermeabilización bajo revestimiento cerámico o pétreo, en paramentos verticales y horizontales de locales húmedos, con geotextil no tejido sintético, termosoldado, de polipropileno-polietileno, con una resistencia a la tracción longitudinal de 16 kN/m, una resistencia a la tracción transversal de 16,5 kN/m, una apertura de cono al ensayo de perforación dinámica según ISO 13433 inferior a 18 mm, resistencia CBR a punzonamiento 2,7 kN y una masa superficial de 200 g/m², sobre formación de pendientes, membrana impermeabilizante de PVC de 2x1,3 m y protegida con capa separadora de geotextil no tejido sintético, termosoldado, de polipropileno-polietileno, con una resistencia a la tracción longitudinal de 16 kN/m, una resistencia a la tracción transversal de 16,5 kN/m, una apertura de cono al ensayo de perforación dinámica según ISO 13433 inferior a 18 mm, resistencia CBR a punzonamiento 2,7 kN y una masa superficial de 200 g/m².
Criterio de valoración económica: El precio no incluye el revestimiento.
Incluye: Colocación de la capa separadora bajo impermeabilización. Corte y preparación de las membranas impermeabilizantes de PVC. Colocación de la impermeabilización. Resolución de uniones, juntas y puntos singulares. Colocación de la capa separadora bajo protección.
Criterio de cómputo de proyecto: Superficie medida según documentación gráfica de Proyecto.
Criterio de cómputo de obra: Se medirá la superficie realmente ejecutada según especificaciones de Proyecto.

| Código | Ud | Descripción | Rendimiento | Precio | Importe |
|---|---|---|---|---|---|
| mt14gsa010dg | m² | Geotextil no tejido sintético, termosoldado, de polipropileno-polietileno, con una resistencia a la tracción longitudinal de 16 kN/m, una resistencia a la tracción transversal de 16,5 kN/m, una apertura de cono al ensayo de perforación dinámica según ISO 13433 inferior a 18 mm, resistencia CBR a punzonamiento 2,7 kN y una masa superficial de 200 g/m². (material) | 2.1 | 1050.14 | 2205.294 |
| mt15req015a | Ud | Membrana impermeabilizante de PVC de 2x1,3 m. (material) | 0.42 | 16181.13 | 6796.075 |
| mo029 | h | Oficial aplicador de membranas impermeabilizantes preelaboradas. (mano de obra) | 0.352 | 11912.66 | 4193.256 |
| mo067 | h | Medio oficial aplicador de membranas impermeabilizantes preelaboradas. (mano de obra) | 0.352 | 8905.02 | 3134.567 |
| % | % | Herramientas | 2 % | 16329.192 | 326.584 |
|  |  | Costes directos |  |  | 16655.776 |

Residuos:
- colocación: mt14gsa010dg; factor de residuo 0.035

## Recursos

**mt14gsa010dg** m² Geotextil no tejido sintético
Datos técnicos: Coste energético 23.238 MJ; Emisión de CO2 0.800 kg; Código LER 17 06 04; Masa del elemento 0.2 kg; Volumen 0.000333 m3
Residuos:
- embalaje: re170203 Plástico. (componente de residuo); rendimiento 0.034 kg; Código LER 17 02 03; Masa del elemento 1 kg; Volumen 0.001667 m3
