# Impermeabilización de muro de mampostería en contacto con el terreno, por su cara interior, con mortero hidrófugo

- Propiedad del archivo: CYPE Ingenieros S.A.
- Formato: FIEBDC-3/2016
- Programa: Generador de precios de la construcción. CYPE Ingenieros, S.A.
- Fecha: 17/05/2024
- Ámbito geográfico: Argentina
- Divisa: ARS
- Costes indirectos: 3 %
- Gastos generales: 13 %
- Beneficio industrial: 6 %
- IVA: 21 %

## N Aislamientos e impermeabilizaciones

### NI Impermeabilizaciones

#### NIM Muros en contacto con el terreno

**NIM021** m² Impermeabilización de muro de mampostería en contacto con el terreno, por su cara interior, con mortero hidrófugo.
Impermeabilización de muro de mampostería de bloques cerámicos en contacto con el terreno, por su cara interior, con mortero flexible bicomponente, color gris, compuesto por ligantes hidráulicos y resinas sintéticas, resistencia a presión hidrostática positiva y negativa de 15 bar, aplicado en capas sucesivas, de 2 mm de espesor total.
Incluye: Amasado con batidor eléctrico. Extendido de una primera capa sobre el soporte humedecido. Secado. Humectación de la primera capa y extendido de una segunda capa con la misma consistencia que la primera. Curado del mortero. Repasos y limpieza final.
Criterio de cómputo de proyecto: Superficie medida según documentación gráfica de Proyecto.
Criterio de cómputo de obra: Se medirá la superficie realmente ejecutada según especificaciones de Proyecto.

| Código | Ud | Descripción | Rendimiento | Precio | Importe |
|---|---|---|---|---|---|
| mt15igp010h | kg | Mortero flexible bicomponente, color gris, compuesto por ligantes hidráulicos y resinas sintéticas, resistencia a presión hidrostática positiva y negativa de 15 bar. (material) | 3 | 1618.97 | 4856.910 |
| mo032 | h | Oficial aplicador de productos impermeabilizantes. (mano de obra) | 0.119 | 11912.66 | 1417.607 |
| mo070 | h | Medio oficial aplicador de productos impermeabilizantes. (mano de obra) | 0.06 | 8905.02 | 534.301 |
| % | % | Herramientas | 2 % | 6808.818 | 136.176 |
|  |  | Costes directos |  |  | 6944.994 |

Residuos:
- colocación: mt15igp010h; factor de residuo 0.049872

## Recursos

**mt15igp010h** kg Mortero flexible bicomponente
Datos técnicos: Coste energético 2.251 MJ; Emisión de CO2 0.184 kg; Código LER 17 09 04; Masa del elemento 1 kg; Volumen 0.000667 m3
Residuos:
- embalaje: re170203 Plástico. (componente de residuo); rendimiento 0.003 kg; Código LER 17 02 03; Masa del elemento 1 kg; Volumen 0.001667 m3
