# Impermeabilización de muro de hormigón en contacto con el terreno, por su cara exterior, con emulsiones asfálticas

- Propiedad del archivo: CYPE Ingenieros S.A.
- Formato: FIEBDC-3/2016
- Programa: Generador de precios de la construcción. CYPE Ingenieros, S.A.
- Fecha: 02/06/2025
- Ámbito geográfico: Argentina
- Divisa: ARS
- Costes indirectos: 3 %
- Gastos generales: 13 %
- Beneficio industrial: 6 %
- IVA: 21 %

## N Aislamientos e impermeabilizaciones

### NI Impermeabilizaciones

#### NIM Muros en contacto con el terreno

**NIM009** m² Impermeabilización de muro de hormigón en contacto con el terreno, por su cara exterior, con emulsiones asfálticas.
Impermeabilización de muro de hormigón en contacto con el terreno, por su cara exterior, con emulsión asfáltica de base acuosa, aplicada en dos manos, (rendimiento: 1 kg/m² cada mano).
Incluye: Preparación de la superficie soporte. Aplicación de la primera mano. Aplicación de la segunda mano.
Criterio de cómputo de proyecto: Superficie medida según documentación gráfica de Proyecto.
Criterio de cómputo de obra: Se medirá la superficie realmente ejecutada según especificaciones de Proyecto.

| Código | Ud | Descripción | Rendimiento | Precio | Importe |
|---|---|---|---|---|---|
| mt14pap100b | kg | Emulsión asfáltica de base acuosa. (material) | 2 | 3372.64 | 6745.280 |
| mo032 | h | Oficial aplicador de productos impermeabilizantes. (mano de obra) | 0.131 | 33952.66 | 4447.798 |
| mo070 | h | Medio oficial aplicador de productos impermeabilizantes. (mano de obra) | 0.131 | 25378.93 | 3324.640 |
| % | % | Herramientas | 2 % | 14517.718 | 290.354 |
|  |  | Costes directos |  |  | 14808.072 |

Residuos:
- colocación: mt14pap100b Emulsión asfáltica de base acuosa; factor de residuo 0.007

## Recursos

**mt14pap100b** kg Emulsión asfáltica de base acuosa
Datos técnicos: Coste energético 31.940 MJ; Emisión de CO2 0.230 kg; Código LER 17 03 02; Masa del elemento 1 kg; Volumen 0.001 m3
