# Impermeabilización líquida de jardinera, por el interior

- Propiedad del archivo: CYPE Ingenieros S.A.
- Formato: FIEBDC-3/2016
- Programa: Generador de precios de la construcción. CYPE Ingenieros, S.A.
- Fecha: 17/05/2024
- Ámbito geográfico: Argentina
- Divisa: ARS
- Costes indirectos: 3 %
- Gastos generales: 13 %
- Beneficio industrial: 6 %
- IVA: 21 %

## N Aislamientos e impermeabilizaciones

### NL Impermeabilizaciones líquidas

#### NLD Jardineras

**NLD010** m² Impermeabilización líquida de jardinera, por el interior.
Impermeabilización líquida de jardinera, por el interior, con dos manos de revestimiento continuo elástico impermeabilizante, acabado satinado, color blanco, de 1,2 mm de espesor mínimo; previa aplicación de una mano de imprimación de dos componentes, a base de resina epoxi en dispersión acuosa, incolora, acabado satinado. Incluso geotextil no tejido de fibras de poliéster y masilla tixotrópica, para la resolución de puntos singulares.
Incluye: Limpieza y preparación de la superficie. Aplicación de la imprimación. Resolución de los puntos singulares. Aplicación del impermeabilizante.
Criterio de cómputo de proyecto: Superficie medida según documentación gráfica de Proyecto.
Criterio de cómputo de obra: Se medirá la superficie realmente ejecutada según especificaciones de Proyecto.

| Código | Ud | Descripción | Rendimiento | Precio | Importe |
|---|---|---|---|---|---|
| mt15dag500a | l | Imprimación de dos componentes, a base de resina epoxi en dispersión acuosa, incolora, acabado satinado, para aplicar con brocha, rodillo o pistola. (material) | 0.2 | 14339.97 | 2867.994 |
| mt15dag504a | m² | Geotextil no tejido de fibras de poliéster, de 100 g/m² de masa superficial y 0,82 mm de espesor, suministrado en rollos de 0,2x100 m. (material) | 0.05 | 1261.32 | 63.066 |
| mt15dag502a | kg | Masilla tixotrópica a base de poliuretano líquido, color gris. (material) | 0.1 | 8003.34 | 800.334 |
| mt15dag501a | kg | Revestimiento continuo elástico impermeabilizante, a base de resina de poliuretano monocomponente, dióxido de titanio, pigmentos, pigmentos extendedores seleccionados, acabado satinado, color blanco, antimoho y antiverdín, con resistencia a los álcalis, para aplicar con brocha, rodillo o pistola. (material) | 1.5 | 6435.88 | 9653.820 |
| mo032 | h | Oficial aplicador de productos impermeabilizantes. (mano de obra) | 0.18 | 11912.66 | 2144.279 |
| mo070 | h | Medio oficial aplicador de productos impermeabilizantes. (mano de obra) | 0.18 | 8905.02 | 1602.904 |
| % | % | Herramientas | 2 % | 17132.397 | 342.648 |
|  |  | Costes directos |  |  | 17475.045 |

Residuos:
- colocación: mt15dag500a; factor de residuo 0.03
- colocación: mt15dag504a; factor de residuo 0.035
- colocación: mt15dag502a Masilla tixotrópica a base de poliuretano líquido, color gris; factor de residuo 0.03
- colocación: mt15dag501a; factor de residuo 0.03

## Recursos

**mt15dag500a** l Imprimación de dos componentes
Datos técnicos: Coste energético 95.746 MJ; Emisión de CO2 3.641 kg; Código LER 17 09 04; Masa del elemento 1.1 kg; Volumen 0.000733 m3
Residuos:
- embalaje: re150104 Envases metálicos. (componente de residuo); rendimiento 0.064 kg; Código LER 15 01 04; Masa del elemento 1 kg; Volumen 0.001667 m3

**mt15dag504a** m² Geotextil no tejido de fibras de poliéster
Datos técnicos: Coste energético 7.572 MJ; Emisión de CO2 0.389 kg; Código LER 17 06 04; Masa del elemento 0.1 kg; Volumen 0.000167 m3
Residuos:
- embalaje: re170203 Plástico. (componente de residuo); rendimiento 0.034 kg; Código LER 17 02 03; Masa del elemento 1 kg; Volumen 0.001667 m3

**mt15dag502a** kg Masilla tixotrópica a base de poliuretano líquido, color gris
Datos técnicos: Coste energético 144.209 MJ; Emisión de CO2 7.002 kg; Código LER 17 09 04; Masa del elemento 1 kg; Volumen 0.000667 m3
Residuos:
- embalaje: re150104 Envases metálicos; rendimiento 0.003 kg

**mt15dag501a** kg Revestimiento continuo elástico impermeabilizante
Datos técnicos: Coste energético 94.263 MJ; Emisión de CO2 3.778 kg; Código LER 17 09 04; Masa del elemento 1 kg; Volumen 0.000667 m3
Residuos:
- embalaje: re170203 Plástico; rendimiento 0.003 kg
