# Aislamiento térmico reflexivo entre los montantes del muro estructural exterior de entramado ligero

- Propiedad del archivo: CYPE Ingenieros S.A.
- Formato: FIEBDC-3/2016
- Programa: Generador de precios de la construcción. CYPE Ingenieros, S.A.
- Fecha: 17/05/2024
- Ámbito geográfico: Argentina
- Divisa: ARS
- Costes indirectos: 3 %
- Gastos generales: 13 %
- Beneficio industrial: 6 %
- IVA: 21 %

## N Aislamientos e impermeabilizaciones

### NR Aislamientos térmicos reflexivos

#### NRF Fachadas y medianerías

**NRF020** m² Aislamiento térmico reflexivo entre los montantes del muro estructural exterior de entramado ligero.
Aislamiento térmico reflexivo entre los montantes del muro estructural exterior de entramado ligero de perfiles de acero galvanizado (light steel framing), formado por placa hueca, con solapes autoadhesivos, con barrera de vapor, factor de resistencia a la difusión del vapor de agua 857, de 105 mm de espesor, con una emisividad de 0,06 en una cara y 0,10 en la otra cara, una resistencia térmica intrínseca (sin cámara de aire) de 3,15 m²K/W y una conductividad térmica de 0,033 W/(mK). Incluso cinta autoadhesiva para sellado de juntas.
Incluye: Corte y preparación del aislamiento. Colocación del aislamiento. Sellado de juntas.
Criterio de cómputo de proyecto: Superficie medida según documentación gráfica de Proyecto.
Criterio de cómputo de obra: Se medirá la superficie realmente ejecutada según especificaciones de Proyecto.

| Código | Ud | Descripción | Rendimiento | Precio | Importe |
|---|---|---|---|---|---|
| mt16ara010ahah | m² | Placa hueca, con barrera de vapor, factor de resistencia a la difusión del vapor de agua 857, compuesto de una lámina de polietileno aluminizado calandrado con tratamiento anticorrosión y una lámina de polietileno aluminizado, unidas mediante una estructura formada por varias capas de espuma de polietileno y láminas de polietileno metalizado en forma de panal de abeja, de 105 mm de espesor, con una emisividad de 0,06 en una cara y 0,10 en la otra cara, una resistencia térmica intrínseca (sin cámara de aire) de 3,15 m²K/W y una conductividad térmica de 0,033 W/(mK), suministrado en paneles de 1,20x2,65 m. (material) | 1 | 6702.59 | 6702.590 |
| mt16ara100a | m | Cinta autoadhesiva, de aluminio, con adhesivo acrílico, de 100 mm de ancho, para la estanqueidad al aire y al vapor de agua de las juntas en aislamientos reflexivos. (material) | 0.1 | 187.59 | 18.759 |
| mo054 | h | Oficial montador de aislantes. (mano de obra) | 0.047 | 12241.03 | 575.328 |
| mo101 | h | Medio oficial montador de aislantes. (mano de obra) | 0.024 | 8905.02 | 213.720 |
| % | % | Herramientas | 2 % | 7510.397 | 150.208 |
|  |  | Costes directos |  |  | 7660.605 |

Residuos:
- colocación: mt16ara010ahah; factor de residuo 0.02
- colocación: mt16ara100a; factor de residuo 0.048

## Recursos

**mt16ara010ahah** m² Placa hueca, con barrera de vapor
Datos técnicos: Coste energético 134.418 MJ; Emisión de CO2 3.220 kg; Código LER 17 06 04; Masa del elemento 0.9975 kg; Volumen 0.001663 m3
Residuos:
- embalaje: re170203 Plástico. (componente de residuo); rendimiento 0.029 kg; Código LER 17 02 03; Masa del elemento 1 kg; Volumen 0.001667 m3

**mt16ara100a** m Cinta autoadhesiva
Datos técnicos: Coste energético 3.059 MJ; Emisión de CO2 0.214 kg; Código LER 17 04 02; Masa del elemento 0.023 kg; Volumen 0.000015 m3
Residuos:
- embalaje: re170203 Plástico; rendimiento 0.005 kg
