# Encuentro de techo plano transitable, ventilado con paramento vertical. Impermeabilización con membranas preelaboradas asfálticas

- Propiedad del archivo: CYPE Ingenieros S.A.
- Formato: FIEBDC-3/2016
- Programa: Generador de precios de la construcción. CYPE Ingenieros, S.A.
- Fecha: 08/10/2024
- Ámbito geográfico: Argentina
- Divisa: ARS
- Costes indirectos: 3 %
- Gastos generales: 13 %
- Beneficio industrial: 6 %
- IVA: 21 %

## Q Techos

### QB Planas transitables, ventiladas

#### QBF Puntos singulares

**QBF020** m Encuentro de techo plano transitable, ventilado con paramento vertical. Impermeabilización con membranas preelaboradas asfálticas.
Encuentro de techo plano transitable, ventilado, con piso fijo, tipo convencional con paramento vertical; mediante la realización de un retranqueo perimetral de más de 5 cm con respecto al paramento vertical y de más de 20 cm de altura sobre la protección del techo, relleno con mortero de cemento, confeccionado en obra, dosificación 1:8 colocado sobre la impermeabilización soldada a su vez al soporte y formada por: banda de refuerzo de 50 cm de ancho, realizada a partir de membrana preelaborada de betún modificado con elastómero SBS, masa nominal 4 kg/m², con armadura de fieltro de poliéster no tejido de 160 g/m², de superficie no protegida, totalmente adherida al soporte con soplete, previa imprimación con emulsión asfáltica aniónica con cargas. Remate con banda de terminación de 50 cm de desarrollo con membrana preelaborada de betún modificado con elastómero SBS, masa nominal 4 kg/m², con armadura de fieltro de poliéster no tejido de 160 g/m², de superficie no protegida, acabado con un revestimiento de zócalos de gres rústico, de 7 cm, 3 €/m colocados con junta abierta (separación entre 3 y 15 mm), en capa fina con adhesivo cementoso de fraguado normal, C1 sin ninguna característica adicional, color gris y rejuntados con mortero de juntas cementoso mejorado, con absorción de agua reducida y resistencia elevada a la abrasión tipo CG 2 W A, color blanco, para juntas de 2 a 15 mm, formación de ventilación perimetral de la cámara con ladrillo cerámico hueco, y colocación de bota-aguas cerámico de 11x24 cm, fijado al paramento, como remate de la ventilación perimetral de la cámara.
Incluye: Formación de la ventilación perimetral de la cámara y del retranqueo perimetral. Limpieza y preparación de la superficie. Aplicación de la emulsión asfáltica. Colocación de la banda de refuerzo. Colocación de la banda de terminación. Replanteo de las piezas de zócalo. Corte de las piezas y formación de encajes en esquinas y rincones. Colocación del zócalo. Rejuntado con mortero de juntas. Colocación del bota-aguas sobre la ventilación perimetral de la cámara.
Criterio de cómputo de proyecto: Longitud medida en proyección horizontal, según documentación gráfica de Proyecto.
Criterio de cómputo de obra: Se medirá, en proyección horizontal, la longitud realmente ejecutada según especificaciones de Proyecto.

| Código | Ud | Descripción | Rendimiento | Precio | Importe |
|---|---|---|---|---|---|
| mt04lvc010b | Ud | Ladrillo cerámico hueco doble, para revestir, 24x11,5x7 cm, densidad 780 kg/m³. (material) | 9 | 4.16 | 37.440 |
| mt04lvc010d | Ud | Ladrillo cerámico hueco triple, para revestir, 24x11,5x11,5 cm, densidad 780 kg/m³. (material) | 4 | 5.55 | 22.200 |
| mt08aaa010a | m³ | Agua. (material) | 0.012 | 25.22 | 0.303 |
| mt01arg005a | t | Arena de cantera, para mortero preparado en obra. (material) | 0.03 | 283.7 | 8.511 |
| mt08cem000g | kg | Cemento gris en sacos. (material) | 3.868 | 4.84 | 18.721 |
| mt14iea020c | kg | Emulsión asfáltica aniónica con cargas. (material) | 0.15 | 3937.83 | 590.675 |
| mt14lba010g | m² | Membrana preelaborada de betún modificado con elastómero SBS, de 3,5 mm de espesor, masa nominal 4 kg/m², con armadura de fieltro de poliéster no tejido de 160 g/m², de superficie no protegida. (material) | 1.025 | 8269.44 | 8476.176 |
| mt18rcr010a300 | m | Zócalo cerámico de gres rústico, de 7 cm de ancho, $ 3,00/m. (material) | 1.05 | 3068.5 | 3221.925 |
| mt09mcr021g | kg | Adhesivo cementoso de fraguado normal, C1, color gris. (material) | 0.24 | 5.89 | 1.414 |
| mt09mcp020bB | kg | Mortero de juntas cementoso mejorado, con absorción de agua reducida y resistencia elevada a la abrasión, tipo CG2 W A, color blanco, para juntas de 2 a 15 mm, a base de cemento de alta resistencia, agregados seleccionados, aditivos especiales y pigmentos, con efecto antimoho, antiverdín y preventivo de las eflorescencias, hidrorrepelente, especial para rejuntado de todo tipo de piezas cerámicas y piedras naturales en zonas de proliferación de microorganismos. (material) | 0.01 | 24.46 | 0.245 |
| mt20vce020a | m | Bota-aguas cerámico de baldosín catalán, acabado mate, color rojo, en piezas de 11x24x1,2 cm, con goterón. (material) | 1 | 59.26 | 59.260 |
| mt08adt010 | kg | Aditivo hidrófugo para impermeabilización de morteros u hormigones. (material) | 0.09 | 20.18 | 1.816 |
| mt09mcr070a | kg | Mortero de juntas cementoso con resistencia elevada a la abrasión y absorción de agua reducida, CG2, para junta abierta entre 3 y 15 mm. (material) | 0.164 | 16.64 | 2.729 |
| mq06hor010 | h | Hormigonera eléctrica con una capacidad de amasado de 160 l. (maquinaria) | 0.021 | 2426.58 | 50.958 |
| mo029 | h | Oficial aplicador de membranas impermeabilizantes preelaboradas. (mano de obra) | 0.213 | 32526.94 | 6928.238 |
| mo067 | h | Medio oficial aplicador de membranas impermeabilizantes preelaboradas. (mano de obra) | 0.213 | 24314.72 | 5179.035 |
| mo020 | h | Oficial albañil especializado en trabajos de mampostería. (mano de obra) | 0.377 | 32526.94 | 12262.656 |
| mo113 | h | Ayudante de albañil especializado en trabajos de mampostería. (mano de obra) | 0.574 | 23426.25 | 13446.668 |
| mo023 | h | Oficial colocador de pisos. (mano de obra) | 0.218 | 32526.94 | 7090.873 |
| % | % | Herramientas | 2 % | 57399.843 | 1147.997 |
|  |  | Costes directos |  |  | 58547.840 |

Residuos:
- colocación: mt04lvc010b Ladrillo cerámico hueco doble, para revestir, 24x11,5x7 cm, densidad 780 kg/m³; factor de residuo 0.0495598
- colocación: mt04lvc010d Ladrillo cerámico hueco triple, para revestir, 24x11,5x11,5 cm, densidad 780 kg/m³; factor de residuo 0.03108
- colocación: mt01arg005a Arena de cantera, para mortero preparado en obra; factor de residuo 0.00501329
- colocación: mt08cem000g Cemento gris en sacos; factor de residuo 0.0063
- colocación: mt14iea020c Emulsión asfáltica aniónica con cargas; factor de residuo 0.007
- colocación: mt14lba010g; factor de residuo 0.0649432
- colocación: mt18rcr010a300 Zócalo cerámico de gres rústico, de 7 cm de ancho, $ 3,00/m; factor de residuo 0.0385
- colocación: mt09mcr021g Adhesivo cementoso de fraguado normal, C1, color gris; factor de residuo 0.07
- colocación: mt09mcp020bB; factor de residuo 0.07
- colocación: mt20vce020a Bota-aguas cerámico de baldosín catalán, acabado mate, color rojo, en piezas de 11x24x1,2 cm, con goterón; factor de residuo 0.0385
- colocación: mt08adt010 Aditivo hidrófugo para impermeabilización de morteros u hormigones; factor de residuo 0.055
- colocación: mt09mcr070a; factor de residuo 0.07

## Recursos

**mt04lvc010b** Ud Ladrillo cerámico hueco doble, para revestir, 24x11,5x7 cm, densidad 780 kg/m³
Datos técnicos: Coste energético 6.525 MJ; Emisión de CO2 0.418 kg; Código LER 17 01 02; Masa del elemento 1.79 kg; Volumen 0.001432 m3
Residuos:
- embalaje: re170201 Madera. (componente de residuo); rendimiento 0.009 kg; Código LER 17 02 01; Masa del elemento 1 kg; Volumen 0.000909 m3
- embalaje: re170203 Plástico. (componente de residuo); rendimiento 0.001 kg; Código LER 17 02 03; Masa del elemento 1 kg; Volumen 0.001667 m3

**mt04lvc010d** Ud Ladrillo cerámico hueco triple, para revestir, 24x11,5x11,5 cm, densidad 780 kg/m³
Datos técnicos: Coste energético 7.563 MJ; Emisión de CO2 0.435 kg; Código LER 17 01 02; Masa del elemento 1.9 kg; Volumen 0.00152 m3
Residuos:
- embalaje: re170201 Madera; rendimiento 0.014 kg
- embalaje: re170203 Plástico; rendimiento 0.001 kg

**mt08aaa010a** m³ Agua
Datos técnicos: Coste energético 60.000 MJ; Emisión de CO2 30.000 kg

**mt01arg005a** t Arena de cantera, para mortero preparado en obra
Datos técnicos: Coste energético 75.000 MJ; Emisión de CO2 4.000 kg; Código LER 01 04 08; Masa del elemento 1000 kg; Volumen 0.666667 m3

**mt08cem000g** kg Cemento gris en sacos
Datos técnicos: Coste energético 7.174 MJ; Emisión de CO2 0.904 kg; Código LER 17 01 01; Masa del elemento 1 kg; Volumen 0.000667 m3
Residuos:
- embalaje: re150101 Envases de papel y cartón. (componente de residuo); rendimiento 0.014 kg; Código LER 15 01 01; Masa del elemento 1 kg; Volumen 0.001333 m3
- embalaje: re170201 Madera; rendimiento 0.001 kg
- embalaje: re170203 Plástico; rendimiento 0.003 kg

**mt14iea020c** kg Emulsión asfáltica aniónica con cargas
Datos técnicos: Coste energético 31.940 MJ; Emisión de CO2 0.230 kg; Código LER 17 03 02; Masa del elemento 1 kg; Volumen 0.001 m3

**mt14lba010g** m² Membrana preelaborada de betún modificado con elastómero SBS
Datos técnicos: Coste energético 233.484 MJ; Emisión de CO2 6.574 kg; Código LER 17 03 02; Masa del elemento 4 kg; Volumen 0.004 m3
Residuos:
- embalaje: re170203 Plástico; rendimiento 0.053 kg

**mt18rcr010a300** m Zócalo cerámico de gres rústico, de 7 cm de ancho, $ 3,00/m
Datos técnicos: Coste energético 12.700 MJ; Emisión de CO2 0.620 kg; Código LER 17 01 03; Masa del elemento 1.05 kg; Volumen 0.00084 m3
Residuos:
- embalaje: re150101 Envases de papel y cartón; rendimiento 0.034 kg
- embalaje: re170201 Madera; rendimiento 0.004 kg

**mt09mcr021g** kg Adhesivo cementoso de fraguado normal, C1, color gris
Datos técnicos: Coste energético 3.871 MJ; Emisión de CO2 0.344 kg; Código LER 17 09 04; Masa del elemento 1 kg; Volumen 0.000667 m3
Residuos:
- embalaje: re170203 Plástico; rendimiento 0.003 kg

**mt09mcp020bB** kg Mortero de juntas cementoso mejorado
Datos técnicos: Coste energético 7.725 MJ; Emisión de CO2 0.576 kg; Código LER 17 09 04; Masa del elemento 1 kg; Volumen 0.000667 m3
Residuos:
- embalaje: re150101 Envases de papel y cartón; rendimiento 0.02 kg
- embalaje: re170201 Madera; rendimiento 0.005 kg
- embalaje: re170203 Plástico; rendimiento 0.008 kg

**mt20vce020a** m Bota-aguas cerámico de baldosín catalán, acabado mate, color rojo, en piezas de 11x24x1,2 cm, con goterón
Datos técnicos: Coste energético 37.302 MJ; Emisión de CO2 2.353 kg; Código LER 17 01 03; Masa del elemento 4.4 kg; Volumen 0.00352 m3
Residuos:
- embalaje: re150101 Envases de papel y cartón; rendimiento 0.034 kg
- embalaje: re170201 Madera; rendimiento 0.004 kg

**mt08adt010** kg Aditivo hidrófugo para impermeabilización de morteros u hormigones
Datos técnicos: Coste energético 71.130 MJ; Emisión de CO2 2.824 kg; Código LER 17 09 04; Masa del elemento 1 kg; Volumen 0.000667 m3
Residuos:
- embalaje: re170203 Plástico; rendimiento 0.032 kg

**mt09mcr070a** kg Mortero de juntas cementoso con resistencia elevada a la abrasión y absorción de agua reducida
Datos técnicos: Coste energético 7.725 MJ; Emisión de CO2 0.576 kg; Código LER 17 09 04; Masa del elemento 1 kg; Volumen 0.000667 m3
Residuos:
- embalaje: re150101 Envases de papel y cartón; rendimiento 0.02 kg
- embalaje: re170201 Madera; rendimiento 0.005 kg
- embalaje: re170203 Plástico; rendimiento 0.008 kg
