# Encuentro de techo plano transitable, ventilado con sumidero. Impermeabilización con láminas de PVC

- Propiedad del archivo: CYPE Ingenieros S.A.
- Formato: FIEBDC-3/2016
- Programa: Generador de precios de la construcción. CYPE Ingenieros, S.A.
- Fecha: 08/10/2024
- Ámbito geográfico: Argentina
- Divisa: ARS
- Costes indirectos: 3 %
- Gastos generales: 13 %
- Beneficio industrial: 6 %
- IVA: 21 %

## Q Techos

### QB Planas transitables, ventiladas

#### QBF Puntos singulares

**QBF032** Ud Encuentro de techo plano transitable, ventilado con sumidero. Impermeabilización con láminas de PVC.
Encuentro de techo plano transitable, ventilado, con piso fijo, tipo convencional con sumidero de PVC, de salida vertical, de 80 mm de diámetro, fijado con soldadura termoplástica a la membrana impermeabilizante de PVC.
Criterio de valoración económica: El precio no incluye la membrana impermeabilizante de PVC.
Incluye: Ejecución de rebaje del soporte alrededor del sumidero. Limpieza y preparación de la superficie. Colocación de la pieza de refuerzo. Colocación del sumidero.
Criterio de cómputo de proyecto: Número de unidades previstas, según documentación gráfica de Proyecto.
Criterio de cómputo de obra: Se medirá el número de unidades realmente ejecutadas según especificaciones de Proyecto.

| Código | Ud | Descripción | Rendimiento | Precio | Importe |
|---|---|---|---|---|---|
| mt15dan100ya | Ud | Sumidero de PVC, de salida vertical, de 80 mm de diámetro. (material) | 1 | 11352.65 | 11352.650 |
| mo029 | h | Oficial aplicador de membranas impermeabilizantes preelaboradas. (mano de obra) | 0.118 | 32526.94 | 3838.179 |
| mo067 | h | Medio oficial aplicador de membranas impermeabilizantes preelaboradas. (mano de obra) | 0.118 | 24314.72 | 2869.137 |
| mo008 | h | Oficial plomero. (mano de obra) | 0.354 | 33423.53 | 11831.930 |
| % | % | Herramientas | 2 % | 29891.896 | 597.838 |
|  |  | Costes directos |  |  | 30489.734 |
