# Junta de contracción en techo plano no transitable, ventilado. Impermeabilización con membranas preelaboradas asfálticas

- Propiedad del archivo: CYPE Ingenieros S.A.
- Formato: FIEBDC-3/2016
- Programa: Generador de precios de la construcción. CYPE Ingenieros, S.A.
- Fecha: 17/05/2024
- Ámbito geográfico: Argentina
- Divisa: ARS
- Costes indirectos: 3 %
- Gastos generales: 13 %
- Beneficio industrial: 6 %
- IVA: 21 %

## Q Techos

### QE Planas no transitables, ventiladas

#### QEF Puntos singulares

**QEF010** m Junta de contracción en techo plano no transitable, ventilado. Impermeabilización con membranas preelaboradas asfálticas.
Junta de contracción en techo plano no transitable, ventilado, autoprotegida, tipo convencional. Impermeabilización: dos bandas de adherencia, de membrana preelaborada de betún modificado con elastómero SBS, masa nominal 3 kg/m², con armadura de fieltro de poliéster reforzado y estabilizado de 150 g/m², de superficie no protegida, de 30 cm de ancho cada una, totalmente adheridas al soporte con soplete, a cada lado de la junta, previa imprimación con emulsión asfáltica aniónica con cargas; banda de refuerzo de 50 cm de ancho, realizada a partir de membrana preelaborada de betún modificado con elastómero SBS, masa nominal 4 kg/m², con armadura de fieltro de poliéster no tejido de 160 g/m², de superficie no protegida, formando un fuelle sin adherir en la zona de la junta; cordón de relleno para junta de contracción, de masilla con base bituminosa tipo BH-II, de 20 mm de diámetro; y banda de terminación de 33 cm de ancho, realizada a partir de membrana preelaborada de betún modificado con elastómero SBS, masa nominal 3 kg/m², con armadura de fieltro de poliéster reforzado y estabilizado de 150 g/m², con autoprotección mineral de color verde soldada a la impermeabilización continua del techo, formando un fuelle sin adherir en la zona de la junta, sobre el cordón de relleno.
Incluye: Limpieza y preparación de la superficie. Aplicación de la emulsión asfáltica. Colocación de las bandas de adherencia. Colocación de la banda de refuerzo. Colocación del cordón de relleno en el interior de la junta. Colocación de la banda de terminación.
Criterio de cómputo de proyecto: Longitud medida en proyección horizontal, según documentación gráfica de Proyecto.
Criterio de cómputo de obra: Se medirá, en proyección horizontal, la longitud realmente ejecutada según especificaciones de Proyecto.

| Código | Ud | Descripción | Rendimiento | Precio | Importe |
|---|---|---|---|---|---|
| mt14iea020c | kg | Emulsión asfáltica aniónica con cargas. (material) | 0.18 | 1352.45 | 243.441 |
| mt14lba010i | m² | Membrana preelaborada de betún modificado con elastómero SBS, de 3 mm de espesor, masa nominal 3 kg/m², con armadura de fieltro de poliéster reforzado y estabilizado de 150 g/m², de superficie no protegida. (material) | 0.6 | 1766.14 | 1059.684 |
| mt14lba010g | m² | Membrana preelaborada de betún modificado con elastómero SBS, de 3,5 mm de espesor, masa nominal 4 kg/m², con armadura de fieltro de poliéster no tejido de 160 g/m², de superficie no protegida. (material) | 0.525 | 2840.15 | 1491.079 |
| mt15sja010i | m | Cordón de relleno para junta de contracción, de masilla con base bituminosa tipo BH-II, de 20 mm de diámetro. (material) | 1.05 | 992.86 | 1042.503 |
| mt14lga010ec | m² | Membrana preelaborada de betún modificado con elastómero SBS, de 3,5 mm de espesor, masa nominal 5 kg/m², con armadura de fieltro de poliéster reforzado y estabilizado de 150 g/m², con autoprotección mineral de color verde. (material) | 0.33 | 3472.62 | 1145.965 |
| mo029 | h | Oficial aplicador de membranas impermeabilizantes preelaboradas. (mano de obra) | 0.154 | 11912.66 | 1834.550 |
| mo067 | h | Medio oficial aplicador de membranas impermeabilizantes preelaboradas. (mano de obra) | 0.154 | 8905.02 | 1371.373 |
| % | % | Herramientas | 2 % | 8188.595 | 163.772 |
|  |  | Costes directos |  |  | 8352.367 |

Residuos:
- colocación: mt14iea020c Emulsión asfáltica aniónica con cargas; factor de residuo 0.007
- colocación: mt14lba010i; factor de residuo 0.07
- colocación: mt14lba010g; factor de residuo 0.0649432
- colocación: mt15sja010i Cordón de relleno para junta de contracción, de masilla con base bituminosa tipo BH-II, de 20 mm de diámetro; factor de residuo 0.06
- colocación: mt14lga010ec; factor de residuo 0.0573404

## Recursos

**mt14iea020c** kg Emulsión asfáltica aniónica con cargas
Datos técnicos: Coste energético 31.940 MJ; Emisión de CO2 0.230 kg; Código LER 17 03 02; Masa del elemento 1 kg; Volumen 0.001 m3

**mt14lba010i** m² Membrana preelaborada de betún modificado con elastómero SBS
Datos técnicos: Coste energético 176.114 MJ; Emisión de CO2 4.981 kg; Código LER 17 03 02; Masa del elemento 3 kg; Volumen 0.003 m3
Residuos:
- embalaje: re170203 Plástico. (componente de residuo); rendimiento 0.05 kg; Código LER 17 02 03; Masa del elemento 1 kg; Volumen 0.001667 m3

**mt14lba010g** m² Membrana preelaborada de betún modificado con elastómero SBS
Datos técnicos: Coste energético 233.484 MJ; Emisión de CO2 6.574 kg; Código LER 17 03 02; Masa del elemento 4 kg; Volumen 0.004 m3
Residuos:
- embalaje: re170203 Plástico; rendimiento 0.053 kg

**mt15sja010i** m Cordón de relleno para junta de contracción, de masilla con base bituminosa tipo BH-II, de 20 mm de diámetro
Datos técnicos: Coste energético 0.292 MJ; Emisión de CO2 0.052 kg; Código LER 17 03 02; Masa del elemento 0.005 kg; Volumen 0.000005 m3
Residuos:
- embalaje: re150101 Envases de papel y cartón. (componente de residuo); rendimiento 0.058 kg; Código LER 15 01 01; Masa del elemento 1 kg; Volumen 0.001333 m3

**mt14lga010ec** m² Membrana preelaborada de betún modificado con elastómero SBS
Datos técnicos: Coste energético 290.995 MJ; Emisión de CO2 8.175 kg; Código LER 17 03 02; Masa del elemento 5 kg; Volumen 0.005 m3
Residuos:
- embalaje: re170203 Plástico; rendimiento 0.057 kg
