# Sistema "VELUX" de tragaluz para techos inclinados

- Propiedad del archivo: CYPE Ingenieros S.A.
- Formato: FIEBDC-3/2016
- Programa: Generador de precios de la construcción. CYPE Ingenieros, S.A.
- Fecha: 17/05/2024
- Ámbito geográfico: Argentina
- Divisa: ARS
- Costes indirectos: 3 %
- Gastos generales: 13 %
- Beneficio industrial: 6 %
- IVA: 21 %

## Q Techos

### QL Lucernarios

#### QLT Tragaluz

**QLT010** Ud Sistema "VELUX" de tragaluz para techos inclinados.
Tragaluz con caño rígido, modelo Caño Solar TWR 0K14 2010 "VELUX", de 35 cm de diámetro, compuesto por un marco integrado de 43x43 cm con marco de estanqueidad de poliuretano, de color negro, babero de aluminio, tapa de vidrio templado de 4 mm, dos caños rígidos de aluminio, con revestimiento interior reflectante, de 62 cm de longitud y 35 cm de diámetro, dos codos regulables entre 0° y 45°, kit difusor con doble panel acrílico aislante y anillo embellecedor interior, de plástico, de color blanco, instalado en techos inclinados con pendientes de 15° a 60° y tejado de perfil ondulado de teja, fibrocemento o materiales similares, mediante 1 extensión rígida de aluminio, con revestimiento interior reflectante, modelo ZTR 0K14, de 62 cm de longitud y 35 cm de diámetro. Totalmente equipado y montado.
Incluye: Replanteo. Presentación, aplomado y nivelación del marco. Atornillado de los elementos de fijación del marco. Sellado de juntas perimetrales. Colocación de accesorios.
Criterio de cómputo de proyecto: Número de unidades previstas, según documentación gráfica de Proyecto.
Criterio de cómputo de obra: Se medirá el número de unidades realmente ejecutadas según especificaciones de Proyecto.

| Código | Ud | Descripción | Rendimiento | Precio | Importe |
|---|---|---|---|---|---|
| mt21trv010e | Ud | Tragaluz con caño rígido, modelo Caño Solar TWR 0K14 2010 "VELUX", de 35 cm de diámetro, compuesto por un marco integrado de 43x43 cm con marco de estanqueidad de poliuretano, de color negro, babero de aluminio, tapa de vidrio templado de 4 mm, dos caños rígidos de aluminio, con revestimiento interior reflectante, de 62 cm de longitud y 35 cm de diámetro, dos codos regulables entre 0° y 45°, kit difusor con doble panel acrílico aislante y anillo embellecedor interior, de plástico, de color blanco, para instalación en techos inclinados con pendientes de 15° a 60° y tejado de perfil ondulado de teja, fibrocemento o materiales similares (material) | 1 | 5813.47 | 5813.470 |
| mt21trv020c | Ud | Extensión rígida de aluminio, con revestimiento interior reflectante, para tragaluz, modelo ZTR 0K14 0062 "VELUX", de 62 cm de longitud y 35 cm de diámetro. (material) | 1 | 953.02 | 953.020 |
| mo011 | h | Oficial montador. (mano de obra) | 1.441 | 12241.03 | 17639.324 |
| mo080 | h | Medio oficial montador. (mano de obra) | 0.6 | 8905.02 | 5343.012 |
| % | % | Herramientas | 2 % | 29748.826 | 594.977 |
|  |  | Costes directos |  |  | 30343.803 |
