# Piezas especiales para techo inclinado de placas asfálticas

- Propiedad del archivo: CYPE Ingenieros S.A.
- Formato: FIEBDC-3/2016
- Programa: Generador de precios de la construcción. CYPE Ingenieros, S.A.
- Fecha: 17/05/2024
- Ámbito geográfico: Argentina
- Divisa: ARS
- Costes indirectos: 3 %
- Gastos generales: 13 %
- Beneficio industrial: 6 %
- IVA: 21 %

## Q Techos

### QU Componentes de techos inclinados y curvas

#### QUA De placas asfálticas

**QUA012** Ud Piezas especiales para techo inclinado de placas asfálticas.
Placa translúcida de poliéster, de perfil ondulado, de 95x200 cm, para techo inclinado, con una pendiente mayor del 10%. Incluso accesorios de fijación de las piezas a las placas.
Incluye: Replanteo y colocación de las piezas especiales sobre las placas de techo. Fijación de las piezas a las placas.
Criterio de cómputo de proyecto: Número de unidades previstas, según documentación gráfica de Proyecto.
Criterio de cómputo de obra: Se medirá el número de unidades realmente ejecutadas según especificaciones de Proyecto.

| Código | Ud | Descripción | Rendimiento | Precio | Importe |
|---|---|---|---|---|---|
| mt13lpo180a | Ud | Placa translúcida de poliéster, de perfil ondulado, de 95x200 cm, para techo de placas asfálticas. (material) | 1 | 326.79 | 326.790 |
| mt13lpo033a | Ud | Clavo, para fijación sobre soporte de hormigón. (material) | 29 | 1.24 | 35.960 |
| mo051 | h | Oficial montador de cerramientos industriales. (mano de obra) | 0.531 | 12241.03 | 6499.987 |
| mo098 | h | Medio oficial montador de cerramientos industriales. (mano de obra) | 0.236 | 8905.02 | 2101.585 |
| % | % | Herramientas | 2 % | 8964.322 | 179.286 |
|  |  | Costes directos |  |  | 9143.608 |
