# Revestimiento continuo de paramentos con micromortero natural de cal

- Propiedad del archivo: CYPE Ingenieros S.A.
- Formato: FIEBDC-3/2016
- Programa: Generador de precios de la construcción. CYPE Ingenieros, S.A.
- Fecha: 17/05/2024
- Ámbito geográfico: Argentina
- Divisa: ARS
- Costes indirectos: 3 %
- Gastos generales: 13 %
- Beneficio industrial: 6 %
- IVA: 21 %

## R Revestimientos

### RB Morteros industriales para revoque y revoque fino

#### RBN Micromorteros naturales de cal

**RBN010** m² Revestimiento continuo de paramentos con micromortero natural de cal.
Revestimiento continuo de paramentos con micromortero, de 2 a 4 mm de espesor, realizado sobre superficie absorbente. CAPA BASE: micromortero natural de cal, compuesto por cal hidráulica natural, con resistencia a compresión de 5 a 15 N/mm², y agregados seleccionados con granulometría de hasta 600 micras, color blanco, en dos capas, (0,75 kg/m² cada capa). CAPA DECORATIVA: micromortero natural de cal, compuesto por cal hidráulica natural, con resistencia a compresión de 5 a 15 N/mm², y agregados seleccionados con granulometría de hasta 100 micras, color blanco, en dos capas, (0,15 kg/m² cada capa). CAPA DE SELLADO: una mano de mezcla de aceites y resinas vegetales y una mano de pasta a base de ceras naturales y propóleo.
Criterio de valoración económica: El precio no incluye la superficie soporte.
Incluye: Limpieza de la superficie soporte. Replanteo de las juntas de dilatación y paños de trabajo. Ejecución de la mezcla. Aplicación de la capa base. Aplicación de la capa decorativa. Lijado de pequeñas adherencias e imperfecciones. Aplicación de la capa de sellado. Limpieza final de la superficie acabada.
Criterio de cómputo de proyecto: Superficie medida en proyección horizontal, según documentación gráfica de Proyecto.
Criterio de cómputo de obra: Se medirá, en proyección horizontal, la superficie realmente ejecutada según especificaciones de Proyecto.

| Código | Ud | Descripción | Rendimiento | Precio | Importe |
|---|---|---|---|---|---|
| mt28mcn010a | kg | Micromortero natural de cal, compuesto por cal hidráulica natural, con resistencia a compresión de 5 a 15 N/mm², y agregados seleccionados con granulometría de hasta 600 micras, color blanco, densidad 1200 kg/m³, resistencia a compresión 5 N/mm², sin sustancias orgánicas volátiles (VOC), suministrado en sacos. (material) | 1.5 | 28.77 | 43.155 |
| mt28mcn010c | kg | Micromortero natural de cal, compuesto por cal hidráulica natural, con resistencia a compresión de 5 a 15 N/mm², y agregados seleccionados con granulometría de hasta 100 micras, color blanco, densidad 800 kg/m³, resistencia a compresión 5 N/mm², sin sustancias orgánicas volátiles (VOC), suministrado en sacos. (material) | 0.3 | 92.44 | 27.732 |
| mt28mcn020a | l | Mezcla de aceites y resinas vegetales, para aplicar con brocha o rodillo. (material) | 0.3 | 344.35 | 103.305 |
| mt22www090a | l | Pasta a base de ceras naturales y propóleo, para aplicar con rodillo. (material) | 0.15 | 472.36 | 70.854 |
| mt08aaa010a | m³ | Agua. (material) | 0.054 | 19.03 | 1.028 |
| mo020 | h | Oficial albañil especializado en trabajos de mampostería. (mano de obra) | 0.887 | 11912.66 | 10566.529 |
| mo113 | h | Ayudante de albañil especializado en trabajos de mampostería. (mano de obra) | 1.583 | 8579.62 | 13581.538 |
| % | % | Herramientas | 2 % | 24394.141 | 487.883 |
|  |  | Costes directos |  |  | 24882.024 |

Residuos:
- colocación: mt28mcn010a; factor de residuo 0.0066
- colocación: mt28mcn010c; factor de residuo 0.0066

## Recursos

**mt28mcn010a** kg Micromortero natural de cal
Datos técnicos: Coste energético 8.478 MJ; Emisión de CO2 0.662 kg; Código LER 17 01 01; Masa del elemento 1 kg; Volumen 0.000667 m3
Residuos:
- embalaje: re150101 Envases de papel y cartón. (componente de residuo); rendimiento 0.014 kg; Código LER 15 01 01; Masa del elemento 1 kg; Volumen 0.001333 m3

**mt28mcn010c** kg Micromortero natural de cal
Datos técnicos: Coste energético 8.478 MJ; Emisión de CO2 0.662 kg; Código LER 17 01 01; Masa del elemento 1 kg; Volumen 0.000667 m3
Residuos:
- embalaje: re150101 Envases de papel y cartón; rendimiento 0.014 kg

**mt08aaa010a** m³ Agua
Datos técnicos: Coste energético 60.000 MJ; Emisión de CO2 30.000 kg
