# Revestimiento mural textil

- Propiedad del archivo: CYPE Ingenieros S.A.
- Formato: FIEBDC-3/2016
- Programa: Generador de precios de la construcción. CYPE Ingenieros, S.A.
- Fecha: 08/10/2024
- Ámbito geográfico: Argentina
- Divisa: ARS
- Costes indirectos: 3 %
- Gastos generales: 13 %
- Beneficio industrial: 6 %
- IVA: 21 %

## R Revestimientos

### RD Decorativos

#### RDT Textiles

**RDT010** m² Revestimiento mural textil.
Revestimiento mural con tejido decorativo de poliéster de 1,1 mm de espesor, lavable. Colocación en obra: con adhesivo de contacto a base de resina acrílica en dispersión acuosa.
Incluye: Limpieza y preparación de la superficie soporte. Replanteo. Corte y preparación del revestimiento. Aplicación del adhesivo. Colocación y fijación del revestimiento. Limpieza del adhesivo sobrante y paso del rodillo aplastajuntas. Resolución de encuentros y puntos singulares.
Criterio de cómputo de proyecto: Superficie medida según documentación gráfica de Proyecto, deduciendo los huecos de superficie mayor de 2 m².
Criterio de cómputo de obra: Se medirá la superficie realmente ejecutada según especificaciones de Proyecto, deduciendo los huecos de superficie mayor de 2 m².

| Código | Ud | Descripción | Rendimiento | Precio | Importe |
|---|---|---|---|---|---|
| mt18dww010a | kg | Adhesivo de contacto a base de resina acrílica en dispersión acuosa, para piso de goma, caucho, linóleo, PVC, moquette y textil. (material) | 0.5 | 72.81 | 36.405 |
| mt29tex010a | m² | Tejido decorativo de poliéster de 1,1 mm de espesor, lavable, para revestimiento de paramentos verticales interiores. (material) | 1.05 | 117.26 | 123.123 |
| mo027 | h | Oficial colocador de moquettes y revestimientos textiles. (mano de obra) | 0.409 | 32526.94 | 13303.518 |
| mo065 | h | Medio oficial colocador de moquettes y revestimientos textiles. (mano de obra) | 0.409 | 24314.72 | 9944.720 |
| % | % | Herramientas | 2 % | 23407.766 | 468.155 |
|  |  | Costes directos |  |  | 23875.921 |

Residuos:
- colocación: mt18dww010a; factor de residuo 0.038943
- colocación: mt29tex010a Tejido decorativo de poliéster de 1,1 mm de espesor, lavable, para revestimiento de paramentos verticales interiores; factor de residuo 0.044

## Recursos

**mt18dww010a** kg Adhesivo de contacto a base de resina acrílica en dispersión acuosa
Datos técnicos: Coste energético 75.527 MJ; Emisión de CO2 2.872 kg; Código LER 17 09 04; Masa del elemento 1 kg; Volumen 0.000667 m3
Residuos:
- embalaje: re170203 Plástico. (componente de residuo); rendimiento 0.003 kg; Código LER 17 02 03; Masa del elemento 1 kg; Volumen 0.001667 m3

**mt29tex010a** m² Tejido decorativo de poliéster de 1,1 mm de espesor, lavable, para revestimiento de paramentos verticales interiores
Datos técnicos: Coste energético 9.121 MJ; Emisión de CO2 0.299 kg; Código LER 20 01 11; Masa del elemento 0.22 kg; Volumen 0.000293 m3
