# Remate de peldaño con revestimiento cerámico o de piedra natural, mediante perfil preformado con banda antideslizante de caucho sintético

- Propiedad del archivo: CYPE Ingenieros S.A.
- Formato: FIEBDC-3/2016
- Programa: Generador de precios de la construcción. CYPE Ingenieros, S.A.
- Fecha: 08/10/2024
- Ámbito geográfico: Argentina
- Divisa: ARS
- Costes indirectos: 3 %
- Gastos generales: 13 %
- Beneficio industrial: 6 %
- IVA: 21 %

## R Revestimientos

### RE Escaleras

#### REA Remates de peldaño

**REA033** m Remate de peldaño con revestimiento cerámico o de piedra natural, mediante perfil preformado con banda antideslizante de caucho sintético.
Formación de remate de peldaño con revestimiento cerámico o de piedra natural, mediante perfil de aluminio, de 8 mm de altura, con banda antideslizante intercambiable de PVC, de 26 mm de ancho, color amarillo RAL 1021, de adherencia R-9, según DIN 51130, y perforaciones trapezoidales para su fijación. Incluso limpieza y preparación de la superficie soporte, replanteo y fijación del perfil con adhesivo y resolución de encuentros.
Incluye: Limpieza y preparación de la superficie soporte. Replanteo. Corte, colocación y fijación del perfil. Resolución de encuentros.
Criterio de cómputo de proyecto: Longitud medida según documentación gráfica de Proyecto.
Criterio de cómputo de obra: Se medirá la longitud realmente ejecutada según especificaciones de Proyecto.

| Código | Ud | Descripción | Rendimiento | Precio | Importe |
|---|---|---|---|---|---|
| mt18jrs210aaz1a | m | Perfil de aluminio, de 8 mm de altura, con banda antideslizante intercambiable de PVC, de 26 mm de ancho, color amarillo RAL 1021, de adherencia R-9, según DIN 51130, y perforaciones trapezoidales para su fijación, suministrado en barras de 2,5 m de longitud, para remate de peldaño con revestimiento cerámico o de piedra natural. (material) | 1.05 | 311.11 | 326.666 |
| mo023 | h | Oficial colocador de pisos. (mano de obra) | 0.063 | 32526.94 | 2049.197 |
| % | % | Herramientas | 2 % | 2375.863 | 47.517 |
|  |  | Costes directos |  |  | 2423.380 |

Residuos:
- colocación: mt18jrs210aaz1a; factor de residuo 0.024

## Recursos

**mt18jrs210aaz1a** m Perfil de aluminio
Datos técnicos: Coste energético 19.807 MJ; Emisión de CO2 1.439 kg; Código LER 17 04 02; Masa del elemento 0.17 kg; Volumen 0.000113 m3
Residuos:
- embalaje: re170203 Plástico. (componente de residuo); rendimiento 0.008 kg; Código LER 17 02 03; Masa del elemento 1 kg; Volumen 0.001667 m3
