# Pintura plástica sobre paramento interior de placas de cemento

- Propiedad del archivo: CYPE Ingenieros S.A.
- Formato: FIEBDC-3/2016
- Programa: Generador de precios de la construcción. CYPE Ingenieros, S.A.
- Fecha: 17/05/2024
- Ámbito geográfico: Argentina
- Divisa: ARS
- Costes indirectos: 3 %
- Gastos generales: 13 %
- Beneficio industrial: 6 %
- IVA: 21 %

## R Revestimientos

### RI Pinturas en paredes interiores

#### RIP Plásticas

**RIP045** m² Pintura plástica sobre paramento interior de placas de cemento.
Aplicación manual de dos manos de pintura plástica, color blanco, acabado mate, textura lisa, la primera mano diluida con un 20% de agua y la siguiente sin diluir, (rendimiento: 0,1 l/m² cada mano); previa aplicación de una mano de imprimación de secado rápido a base de copolímeros acrílicos en suspensión acuosa, sobre paramento interior de placas de cemento, vertical, de hasta 3 m de altura.
Criterio de valoración económica: El precio incluye la protección de los elementos del entorno que puedan verse afectados durante los trabajos y la resolución de puntos singulares.
Incluye: Preparación del soporte. Aplicación de una mano de fondo. Aplicación de dos manos de acabado.
Criterio de cómputo de proyecto: Superficie medida según documentación gráfica de Proyecto, con el mismo criterio que el soporte base.
Criterio de cómputo de obra: Se medirá la superficie realmente ejecutada según especificaciones de Proyecto, con el mismo criterio que el soporte base.

| Código | Ud | Descripción | Rendimiento | Precio | Importe |
|---|---|---|---|---|---|
| mt27pfj200a | l | Imprimación de secado rápido, a base de copolímeros acrílicos en dispersión acuosa, dióxido de titanio y pigmentos extendedores seleccionados, color blanco, acabado mate, sin olor, para aplicar con brocha, rodillo o pistola. (material) | 0.09 | 100.23 | 9.021 |
| mt27pir010a | l | Pintura plástica ecológica para interior, a base de copolímeros acrílicos en dispersión acuosa, dióxido de titanio y pigmentos extendedores seleccionados, color blanco, acabado mate, textura lisa, de gran resistencia al frote húmedo, permeable al vapor de agua, transpirable y resistente a los rayos UV, para aplicar con brocha, rodillo o pistola. (material) | 0.2 | 52.86 | 10.572 |
| mo038 | h | Oficial pintor. (mano de obra) | 0.124 | 11912.66 | 1477.170 |
| mo076 | h | Medio oficial pintor. (mano de obra) | 0.155 | 8905.02 | 1380.278 |
| % | % | Herramientas | 2 % | 2877.041 | 57.541 |
|  |  | Costes directos |  |  | 2934.582 |

Residuos:
- colocación: mt27pir010a; factor de residuo 0.055

## Recursos

**mt27pir010a** l Pintura plástica ecológica para interior
Datos técnicos: Coste energético 26.811 MJ; Emisión de CO2 1.369 kg; Código LER 08 01 11; Masa del elemento 1.48 kg; Volumen 0.001644 m3
Residuos:
- embalaje: re170203 Plástico. (componente de residuo); rendimiento 0.023 kg; Código LER 17 02 03; Masa del elemento 1 kg; Volumen 0.001667 m3
