# Esmalte resistente a altas temperaturas, para radiadores

- Propiedad del archivo: CYPE Ingenieros S.A.
- Formato: FIEBDC-3/2016
- Programa: Generador de precios de la construcción. CYPE Ingenieros, S.A.
- Fecha: 17/05/2024
- Ámbito geográfico: Argentina
- Divisa: ARS
- Costes indirectos: 3 %
- Gastos generales: 13 %
- Beneficio industrial: 6 %
- IVA: 21 %

## R Revestimientos

### RN Pinturas sobre soporte metálico

#### RNS Especiales

**RNS030** Ud Esmalte resistente a altas temperaturas, para radiadores.
Aplicación manual de dos manos de esmalte sintético resistente a altas temperaturas, color blanco, acabado satinado; previa aplicación de dos manos de imprimación sintética antioxidante de secado rápido, a base de resinas alcídicas, color blanco, acabado mate, sobre radiador de 6 elementos, de hierro o acero.
Criterio de valoración económica: El precio incluye la protección de los elementos del entorno que puedan verse afectados durante los trabajos y la resolución de puntos singulares.
Incluye: Preparación y limpieza de la superficie soporte. Aplicación de dos manos de imprimación. Aplicación de dos manos de acabado.
Criterio de cómputo de proyecto: Número de unidades previstas, según documentación gráfica de Proyecto.
Criterio de cómputo de obra: Se medirá el número de unidades realmente ejecutadas según especificaciones de Proyecto.

| Código | Ud | Descripción | Rendimiento | Precio | Importe |
|---|---|---|---|---|---|
| mt27pfi140a | l | Imprimación sintética antioxidante de secado rápido, color blanco, acabado mate, a base de resinas alcídicas y pigmentos antioxidantes, de alta resistencia a la corrosión, para aplicar con brocha o pistola. (material) | 0.07 | 130 | 9.100 |
| mt27pac010a | l | Esmalte sintético resistente a altas temperaturas, color blanco, acabado satinado, a base de resinas alcídicas y pigmentos, exento de plomo, con alta resistencia a agentes atmosféricos, para aplicar con brocha, rodillo o pistola sobre superficies de hierro o acero sometidas a temperaturas de hasta 80°C. (material) | 0.047 | 299.31 | 14.068 |
| mo038 | h | Oficial pintor. (mano de obra) | 0.288 | 11912.66 | 3430.846 |
| mo076 | h | Medio oficial pintor. (mano de obra) | 0.027 | 8905.02 | 240.436 |
| % | % | Herramientas | 2 % | 3694.450 | 73.889 |
|  |  | Costes directos |  |  | 3768.339 |

Residuos:
- colocación: mt27pfi140a; factor de residuo 0.0307566
- colocación: mt27pac010a; factor de residuo 0.0275

## Recursos

**mt27pfi140a** l Imprimación sintética antioxidante de secado rápido
Datos técnicos: Coste energético 126.005 MJ; Emisión de CO2 4.788 kg; Código LER 17 09 04; Masa del elemento 1.45 kg; Volumen 0.000967 m3
Residuos:
- embalaje: re150104 Envases metálicos. (componente de residuo); rendimiento 0.063 kg; Código LER 15 01 04; Masa del elemento 1 kg; Volumen 0.001667 m3

**mt27pac010a** l Esmalte sintético resistente a altas temperaturas
Datos técnicos: Coste energético 65.888 MJ; Emisión de CO2 3.477 kg; Código LER 08 01 11; Masa del elemento 1.48 kg; Volumen 0.001644 m3
Residuos:
- embalaje: re150104 Envases metálicos; rendimiento 0.057 kg
