# Yeso proyectado

- Propiedad del archivo: CYPE Ingenieros S.A.
- Formato: FIEBDC-3/2016
- Programa: Generador de precios de la construcción. CYPE Ingenieros, S.A.
- Fecha: 17/05/2024
- Ámbito geográfico: Argentina
- Divisa: ARS
- Costes indirectos: 3 %
- Gastos generales: 13 %
- Beneficio industrial: 6 %
- IVA: 21 %

## R Revestimientos

### RP Revestimientos tradicionales

#### RPG Revoques gruesos y revoques finos

**RPG015** m² Yeso proyectado.
Formación de revestimiento continuo interior de yeso de construcción B1, proyectado, a buena vista, sobre paramento vertical, de hasta 3 m de altura, de 15 mm de espesor, formado por una capa de revoque grueso con pasta de yeso de construcción B1, aplicada mediante proyección mecánica sobre los paramentos a revestir, acabado revoque fino con yeso de aplicación en capa fina C6. Incluso colocación de guardavivos de plástico y metal con perforaciones, formación de rincones, guarniciones de huecos, remates con zócalo, colocación de malla de fibra de vidrio antiálcalis para refuerzo de encuentros entre materiales diferentes en un 10% de la superficie del paramento y andamiaje.
Incluye: Preparación del soporte que se va a revestir. Realización de fajas para reglado. Colocación de guardavivos en las esquinas y salientes. Preparación de la pasta de yeso en la máquina mezcladora. Proyección mecánica de la pasta de yeso. Aplicación de regla de aluminio. Paso de cuchilla de acero. Aplicación del revoque fino.
Criterio de cómputo de proyecto: Superficie medida desde el piso hasta el techo, según documentación gráfica de Proyecto, sin deducir huecos menores de 4 m² y deduciendo, en los huecos de superficie mayor de 4 m², el exceso sobre 4 m². No han sido objeto de descuento los paramentos verticales que tienen placares empotrados, sea cual fuere su dimensión.
Criterio de cómputo de obra: Se medirá, a cinta corrida, la superficie realmente ejecutada según especificaciones de Proyecto, considerando como altura la distancia entre el piso y el techo, sin deducir huecos menores de 4 m² y deduciendo, en los huecos de superficie mayor de 4 m², el exceso sobre 4 m². Los paramentos que tengan placares empotrados no serán objeto de descuento sea cual fuere su dimensión.

| Código | Ud | Descripción | Rendimiento | Precio | Importe |
|---|---|---|---|---|---|
| mt28vye020 | m² | Malla de fibra de vidrio tejida, antiálcalis, de 5x5 mm de luz de malla, flexible e imputrescible en el tiempo, de 70 g/m² de masa superficial y 0,40 mm de espesor de hilo, para armar yesos. (material) | 0.105 | 9.05 | 0.950 |
| mt09pye010c | m³ | Pasta de yeso de construcción para proyectar mediante mezcladora-bombeadora B1. (material) | 0.012 | 2567.41 | 30.809 |
| mt28vye010 | m | Guardavivos de plástico y metal, estable a la acción de los sulfatos. (material) | 0.215 | 4.17 | 0.897 |
| mt09pye010a | m³ | Pasta de yeso para aplicación en capa fina C6. (material) | 0.003 | 2178.05 | 6.534 |
| mq06pym010 | h | Mezcladora-bombeadora para morteros y yesos proyectados, de 3 m³/h. (maquinaria) | 0.227 | 2187.69 | 496.606 |
| mo033 | h | Oficial yesero. (mano de obra) | 0.241 | 11912.66 | 2870.951 |
| mo071 | h | Medio oficial yesero. (mano de obra) | 0.147 | 8905.02 | 1309.038 |
| % | % | Herramientas | 2 % | 4715.785 | 94.316 |
|  |  | Costes directos |  |  | 4810.101 |

Residuos:
- colocación: mt28vye020; factor de residuo 0.055
- colocación: mt09pye010c Pasta de yeso de construcción para proyectar mediante mezcladora-bombeadora B1; factor de residuo 0.015
- colocación: mt28vye010 Guardavivos de plástico y metal, estable a la acción de los sulfatos; factor de residuo 0.08
- colocación: mt09pye010a Pasta de yeso para aplicación en capa fina C6; factor de residuo 0.015

## Recursos

**mt28vye020** m² Malla de fibra de vidrio tejida
Datos técnicos: Coste energético 7.216 MJ; Emisión de CO2 0.356 kg; Código LER 17 02 03; Masa del elemento 0.07 kg; Volumen 0.000117 m3
Residuos:
- embalaje: re170203 Plástico. (componente de residuo); rendimiento 0.024 kg; Código LER 17 02 03; Masa del elemento 1 kg; Volumen 0.001667 m3

**mt09pye010c** m³ Pasta de yeso de construcción para proyectar mediante mezcladora-bombeadora B1
Datos técnicos: Coste energético 3829.241 MJ; Emisión de CO2 183.696 kg; Código LER 17 08 02; Masa del elemento 1150 kg; Volumen 1.15 m3
Residuos:
- embalaje: re150101 Envases de papel y cartón. (componente de residuo); rendimiento 9 kg; Código LER 15 01 01; Masa del elemento 1 kg; Volumen 0.001333 m3
- embalaje: re170201 Madera. (componente de residuo); rendimiento 0.421 kg; Código LER 17 02 01; Masa del elemento 1 kg; Volumen 0.000909 m3
- embalaje: re170203 Plástico; rendimiento 0.9 kg

**mt28vye010** m Guardavivos de plástico y metal, estable a la acción de los sulfatos
Datos técnicos: Coste energético 12.693 MJ; Emisión de CO2 0.675 kg; Código LER 17 02 03; Masa del elemento 0.256 kg; Volumen 0.000427 m3
Residuos:
- embalaje: re170201 Madera; rendimiento 0.04 kg
- embalaje: re170203 Plástico; rendimiento 0.001 kg

**mt09pye010a** m³ Pasta de yeso para aplicación en capa fina C6
Datos técnicos: Coste energético 3829.241 MJ; Emisión de CO2 183.696 kg; Código LER 17 08 02; Masa del elemento 1150 kg; Volumen 1.15 m3
Residuos:
- embalaje: re150101 Envases de papel y cartón; rendimiento 9 kg
- embalaje: re170201 Madera; rendimiento 0.421 kg
- embalaje: re170203 Plástico; rendimiento 0.9 kg
