# Trampilla para trasdosado de placas de yeso laminado. Sistema "KNAUF"

- Propiedad del archivo: CYPE Ingenieros S.A.
- Formato: FIEBDC-3/2016
- Programa: Generador de precios de la construcción. CYPE Ingenieros, S.A.
- Fecha: 17/05/2024
- Ámbito geográfico: Argentina
- Divisa: ARS
- Costes indirectos: 3 %
- Gastos generales: 13 %
- Beneficio industrial: 6 %
- IVA: 21 %

## R Revestimientos

### RR Sistemas Drywall en paramentos verticales

#### RRY De placas de yeso laminado

**RRY021** Ud Trampilla para trasdosado de placas de yeso laminado. Sistema "KNAUF".
Trampilla de registro gama Especial, Revo Estanca P/A 2x12,5, sistema E112.d "KNAUF", de 500x500 mm, formada por marco de aluminio y puerta de placa de yeso laminado (2 Diamant (DFH1I), de 12,5 mm de espesor cada placa), para trasdosado de placas de yeso laminado. Incluso accesorios de montaje.
Criterio de valoración económica: El precio incluye la resolución de encuentros y puntos singulares.
Incluye: Marcado y corte de la placa de yeso laminado. Colocación de la trampilla.
Criterio de cómputo de proyecto: Número de unidades previstas, según documentación gráfica de Proyecto.
Criterio de cómputo de obra: Se medirá el número de unidades realmente colocadas según especificaciones de Proyecto.

| Código | Ud | Descripción | Rendimiento | Precio | Importe |
|---|---|---|---|---|---|
| mt12ppk060bihkbd | Ud | Trampilla de registro gama Especial, Revo Estanca P/A 2x12,5, sistema E112.d "KNAUF", de 500x500 mm, formada por marco de aluminio y puerta de placa de yeso laminado (2 Diamant (DFH1I), de 12,5 mm de espesor cada placa). (material) | 1 | 1115.28 | 1115.280 |
| mo053 | h | Oficial montador de mamparas y sistemas de placas. (mano de obra) | 0.13 | 12241.03 | 1591.334 |
| mo100 | h | Medio oficial montador de mamparas y sistemas de placas. (mano de obra) | 0.13 | 8905.02 | 1157.653 |
| % | % | Herramientas | 2 % | 3864.267 | 77.285 |
|  |  | Costes directos |  |  | 3941.552 |

## Recursos

**mt12ppk060bihkbd** Ud Trampilla de registro gama Especial
Datos técnicos: Coste energético 189.517 MJ; Emisión de CO2 13.307 kg
Residuos:
- embalaje: re150101 Envases de papel y cartón. (componente de residuo); rendimiento 0.072 kg; Código LER 15 01 01; Masa del elemento 1 kg; Volumen 0.001333 m3
