# Trampilla para trasdosado de placas de yeso laminado. Sistema "KNAUF"

- Propiedad del archivo: CYPE Ingenieros S.A.
- Formato: FIEBDC-3/2016
- Programa: Generador de precios de la construcción. CYPE Ingenieros, S.A.
- Fecha: 17/05/2024
- Ámbito geográfico: Argentina
- Divisa: ARS
- Costes indirectos: 3 %
- Gastos generales: 13 %
- Beneficio industrial: 6 %
- IVA: 21 %

## R Revestimientos

### RR Sistemas Drywall en paramentos verticales

#### RRY De placas de yeso laminado

**RRY021** Ud Trampilla para trasdosado de placas de yeso laminado. Sistema "KNAUF".
Trampilla de registro gama Especial, F-Tec Drystar, sistema "KNAUF", de 400x400 mm, formada por marco de aluminio y puerta de placa de yeso laminado (1 Drystar (GM-FH1IR), de 12,5 mm de espesor), para trasdosado de placas de yeso laminado. Incluso accesorios de montaje.
Criterio de valoración económica: El precio incluye la resolución de encuentros y puntos singulares.
Incluye: Marcado y corte de la placa de yeso laminado. Colocación de la trampilla.
Criterio de cómputo de proyecto: Número de unidades previstas, según documentación gráfica de Proyecto.
Criterio de cómputo de obra: Se medirá el número de unidades realmente colocadas según especificaciones de Proyecto.

| Código | Ud | Descripción | Rendimiento | Precio | Importe |
|---|---|---|---|---|---|
| mt12ppk060brarbc | Ud | Trampilla de registro gama Especial, F-Tec Drystar, sistema "KNAUF", de 400x400 mm, formada por marco de aluminio y puerta de placa de yeso laminado (1 Drystar (GM-FH1IR), de 12,5 mm de espesor). (material) | 1 | 1709.25 | 1709.250 |
| mo053 | h | Oficial montador de mamparas y sistemas de placas. (mano de obra) | 0.13 | 12241.03 | 1591.334 |
| mo100 | h | Medio oficial montador de mamparas y sistemas de placas. (mano de obra) | 0.13 | 8905.02 | 1157.653 |
| % | % | Herramientas | 2 % | 4458.237 | 89.165 |
|  |  | Costes directos |  |  | 4547.402 |

## Recursos

**mt12ppk060brarbc** Ud Trampilla de registro gama Especial
Datos técnicos: Coste energético 125.273 MJ; Emisión de CO2 6.337 kg
Residuos:
- embalaje: re150101 Envases de papel y cartón. (componente de residuo); rendimiento 0.077 kg; Código LER 15 01 01; Masa del elemento 1 kg; Volumen 0.001333 m3
