# Contrapiso de mosaico granítico

- Propiedad del archivo: CYPE Ingenieros S.A.
- Formato: FIEBDC-3/2016
- Programa: Generador de precios de la construcción. CYPE Ingenieros, S.A.
- Fecha: 08/10/2024
- Ámbito geográfico: Argentina
- Divisa: ARS
- Costes indirectos: 3 %
- Gastos generales: 13 %
- Beneficio industrial: 6 %
- IVA: 21 %

## R Revestimientos

### RS Pisos

#### RSB Contrapisos y grandes recrecidos

**RSB006** m² Contrapiso de mosaico granítico.
Contrapiso interior, de piezas de mosaico granítico recibidas con mortero de cemento 1:6 extendido sobre cama de grava de 2 cm de espesor, colocadas a pique de maceta. Incluso lechada de cemento para el relleno de juntas.
Incluye: Replanteo de la superficie. Extendido de la capa de grava. Humectación de las piezas de mosaico granítico. Extendido del mortero de agarre. Colocación de las piezas a pique de maceta. Relleno de juntas con lechada de cemento. Limpieza de la superficie de las baldosas.
Criterio de cómputo de proyecto: Superficie medida según documentación gráfica de Proyecto.
Criterio de cómputo de obra: Se medirá la superficie realmente ejecutada según especificaciones de Proyecto, sin deducir la superficie ocupada por las columnas situados dentro de su perímetro.

| Código | Ud | Descripción | Rendimiento | Precio | Importe |
|---|---|---|---|---|---|
| mt01arp032a | m³ | Grava caliza de machaqueo de 2 a 8 mm de diámetro. (material) | 0.02 | 381.42 | 7.628 |
| mt09mor011b | m³ | Mortero de cemento CEM II/B-P 32,5 N tipo M-5, confeccionado en obra con arena de miga (arena arcosita compuesta de feldespatos, cuarzo y una pequeña cantidad de arcilla), con 250 kg/m³ de cemento y una proporción en volumen 1/6. (material) | 0.032 | 1940.07 | 62.082 |
| mt18btl011b | m² | Piezas de mosaico granítico para contrapiso. (material) | 1.05 | 118.21 | 124.121 |
| mt08cem040a | kg | Cemento blanco BL-22,5 X, para pavimentación, en sacos. (material) | 1 | 2.35 | 2.350 |
| mo023 | h | Oficial colocador de pisos. (mano de obra) | 0.32 | 32526.94 | 10408.621 |
| mo061 | h | Medio oficial colocador de pisos. (mano de obra) | 0.211 | 24314.72 | 5130.406 |
| % | % | Herramientas | 2 % | 15735.208 | 314.704 |
|  |  | Costes directos |  |  | 16049.912 |

Residuos:
- colocación: mt01arp032a Grava caliza de machaqueo de 2 a 8 mm de diámetro; factor de residuo 0.00701154
- colocación: mt09mor011b; factor de residuo 0.0036
- colocación: mt18btl011b Piezas de mosaico granítico para contrapiso; factor de residuo 0.0363167
- colocación: mt08cem040a Cemento blanco BL-22,5 X, para pavimentación, en sacos; factor de residuo 0.0063

## Recursos

**mt01arp032a** m³ Grava caliza de machaqueo de 2 a 8 mm de diámetro
Datos técnicos: Coste energético 146.250 MJ; Emisión de CO2 7.800 kg; Código LER 01 04 08; Masa del elemento 1950 kg; Volumen 1.3 m3

**mt09mor011b** m³ Mortero de cemento CEM II/B-P 32,5 N tipo M-5
Datos técnicos: Coste energético 3724.000 MJ; Emisión de CO2 323.000 kg; Código LER 17 01 01; Masa del elemento 1900 kg; Volumen 1.266667 m3

**mt18btl011b** m² Piezas de mosaico granítico para contrapiso
Datos técnicos: Coste energético 98.664 MJ; Emisión de CO2 9.539 kg; Código LER 17 01 07; Masa del elemento 59.5 kg; Volumen 0.0476 m3
Residuos:
- embalaje: re170201 Madera. (componente de residuo); rendimiento 0.035 kg; Código LER 17 02 01; Masa del elemento 1 kg; Volumen 0.000909 m3
- embalaje: re170203 Plástico. (componente de residuo); rendimiento 0.018 kg; Código LER 17 02 03; Masa del elemento 1 kg; Volumen 0.001667 m3

**mt08cem040a** kg Cemento blanco BL-22,5 X, para pavimentación, en sacos
Datos técnicos: Coste energético 7.174 MJ; Emisión de CO2 0.904 kg; Código LER 17 01 01; Masa del elemento 1 kg; Volumen 0.000667 m3
Residuos:
- embalaje: re150101 Envases de papel y cartón. (componente de residuo); rendimiento 0.014 kg; Código LER 15 01 01; Masa del elemento 1 kg; Volumen 0.001333 m3
- embalaje: re170201 Madera; rendimiento 0.001 kg
- embalaje: re170203 Plástico; rendimiento 0.003 kg
