# Cajeado para suelo técnico

- Propiedad del archivo: CYPE Ingenieros S.A.
- Formato: FIEBDC-3/2016
- Programa: Generador de precios de la construcción. CYPE Ingenieros, S.A.
- Fecha: 17/05/2024
- Ámbito geográfico: Argentina
- Divisa: ARS
- Costes indirectos: 3 %
- Gastos generales: 13 %
- Beneficio industrial: 6 %
- IVA: 21 %

## R Revestimientos

### RS Pisos

#### RSE Técnicos

**RSE130** Ud Cajeado para suelo técnico.
Formación de cajeado de panel de suelo técnico, para la posterior colocación de tapas de registro de instalaciones o de rejillas de ventilación (no incluidas en este precio). Incluso replanteo, corte de las piezas y resolución de encuentros. Totalmente terminado.
Incluye: Replanteo. Corte de las piezas. Formación del cajeado.
Criterio de cómputo de proyecto: Número de unidades previstas, según documentación gráfica de Proyecto.
Criterio de cómputo de obra: Se medirá el número de unidades realmente ejecutadas según especificaciones de Proyecto.

| Código | Ud | Descripción | Rendimiento | Precio | Importe |
|---|---|---|---|---|---|
| mo011 | h | Oficial montador. (mano de obra) | 0.769 | 12241.03 | 9413.352 |
| mo080 | h | Medio oficial montador. (mano de obra) | 0.769 | 8905.02 | 6847.960 |
| % | % | Herramientas | 2 % | 16261.312 | 325.226 |
|  |  | Costes directos |  |  | 16586.538 |
