# Zócalo de PVC para piso textil

- Propiedad del archivo: CYPE Ingenieros S.A.
- Formato: FIEBDC-3/2016
- Programa: Generador de precios de la construcción. CYPE Ingenieros, S.A.
- Fecha: 17/05/2024
- Ámbito geográfico: Argentina
- Divisa: ARS
- Costes indirectos: 3 %
- Gastos generales: 13 %
- Beneficio industrial: 6 %
- IVA: 21 %

## R Revestimientos

### RS Pisos

#### RST Textiles (moquettes)

**RST100** m Zócalo de PVC para piso textil.
Zócalo de PVC para revestir, de 50 mm de altura, color a elegir, con cinta adhesiva. Colocación en obra: con adhesivo.
Incluye: Limpieza y preparación de la superficie soporte. Replanteo. Corte, colocación y fijación del zócalo.
Criterio de cómputo de proyecto: Longitud medida según documentación gráfica de Proyecto, sin incluir huecos de puertas. No se ha incrementado el cómputo por roturas y recortes, ya que en la descomposición se ha considerado un 5% más de piezas.
Criterio de cómputo de obra: Se medirá la longitud realmente ejecutada según especificaciones de Proyecto.

| Código | Ud | Descripción | Rendimiento | Precio | Importe |
|---|---|---|---|---|---|
| mt18dww010a | kg | Adhesivo de contacto a base de resina acrílica en dispersión acuosa, para piso de goma, caucho, linóleo, PVC, moquette y textil. (material) | 0.05 | 55.04 | 2.752 |
| mt18rpv060a | m | Zócalo de PVC para revestir, de 50 mm de altura, color a elegir, con cinta adhesiva, suministrado en tramos de 2,5 m de longitud. (material) | 1.05 | 13.7 | 14.385 |
| mo027 | h | Oficial colocador de moquettes y revestimientos textiles. (mano de obra) | 0.064 | 11912.66 | 762.410 |
| % | % | Herramientas | 2 % | 779.547 | 15.591 |
|  |  | Costes directos |  |  | 795.138 |

Residuos:
- colocación: mt18dww010a; factor de residuo 0.038943
- colocación: mt18rpv060a; factor de residuo 0.08

## Recursos

**mt18dww010a** kg Adhesivo de contacto a base de resina acrílica en dispersión acuosa
Datos técnicos: Coste energético 75.527 MJ; Emisión de CO2 2.872 kg; Código LER 17 09 04; Masa del elemento 1 kg; Volumen 0.000667 m3
Residuos:
- embalaje: re170203 Plástico. (componente de residuo); rendimiento 0.003 kg; Código LER 17 02 03; Masa del elemento 1 kg; Volumen 0.001667 m3

**mt18rpv060a** m Zócalo de PVC para revestir
Datos técnicos: Coste energético 51.592 MJ; Emisión de CO2 5.006 kg; Código LER 17 02 03; Masa del elemento 1.04 kg; Volumen 0.001733 m3
Residuos:
- embalaje: re170201 Madera. (componente de residuo); rendimiento 0.04 kg; Código LER 17 02 01; Masa del elemento 1 kg; Volumen 0.000909 m3
- embalaje: re170203 Plástico; rendimiento 0.001 kg
