# Encerado de piso cerámico poroso

- Propiedad del archivo: CYPE Ingenieros S.A.
- Formato: FIEBDC-3/2016
- Programa: Generador de precios de la construcción. CYPE Ingenieros, S.A.
- Fecha: 17/05/2024
- Ámbito geográfico: Argentina
- Divisa: ARS
- Costes indirectos: 3 %
- Gastos generales: 13 %
- Beneficio industrial: 6 %
- IVA: 21 %

## R Revestimientos

### RS Pisos

#### RSY Reparaciones

**RSY021** m² Encerado de piso cerámico poroso.
Encerado de piso cerámico poroso ubicado en el interior, mediante la aplicación de dos manos de cera vegetal de carnaúba, según las instrucciones y dosificaciones recomendadas por el fabricante, para la protección de la superficie cerámica, evitando la aparición de salitre e incrustaciones. Incluso limpieza previa del piso, con eliminación de partículas sueltas, sin incluir la limpieza de manchas de grasa, eflorescencias salinas e incrustaciones.
Incluye: Limpieza. Encerado del piso.
Criterio de cómputo de proyecto: Superficie medida según documentación gráfica de Proyecto.
Criterio de cómputo de obra: Se medirá la superficie realmente ejecutada según especificaciones de Proyecto.

| Código | Ud | Descripción | Rendimiento | Precio | Importe |
|---|---|---|---|---|---|
| mt08lim090b | kg | Cera vegetal de carnaúba, obtenida a partir de la hoja de palma de carnaúba, para encerado de suelos. (material) | 0.25 | 96.38 | 24.095 |
| mo112 | h | Ayudante general de construcción. (mano de obra) | 0.128 | 8719.99 | 1116.159 |
| mo113 | h | Ayudante de albañil especializado en trabajos de mampostería. (mano de obra) | 0.064 | 8579.62 | 549.096 |
| % | % | Herramientas | 2 % | 1689.350 | 33.787 |
|  |  | Costes directos |  |  | 1723.137 |

Residuos:
- colocación: mt08lim090b Cera vegetal de carnaúba, obtenida a partir de la hoja de palma de carnaúba, para encerado de suelos; factor de residuo 0.03

## Recursos

**mt08lim090b** kg Cera vegetal de carnaúba, obtenida a partir de la hoja de palma de carnaúba, para encerado de suelos
Datos técnicos: Coste energético 0.291 MJ; Emisión de CO2 0.014 kg; Código LER 17 09 04; Masa del elemento 1 kg; Volumen 0.000667 m3
Residuos:
- embalaje: re170203 Plástico. (componente de residuo); rendimiento 0.003 kg; Código LER 17 02 03; Masa del elemento 1 kg; Volumen 0.001667 m3
