# Tratamiento de acabado superficial de piso de piedra natural

- Propiedad del archivo: CYPE Ingenieros S.A.
- Formato: FIEBDC-3/2016
- Programa: Generador de precios de la construcción. CYPE Ingenieros, S.A.
- Fecha: 08/10/2024
- Ámbito geográfico: Argentina
- Divisa: ARS
- Costes indirectos: 3 %
- Gastos generales: 13 %
- Beneficio industrial: 6 %
- IVA: 21 %

## R Revestimientos

### RS Pisos

#### RSY Reparaciones

**RSY032** m² Tratamiento de acabado superficial de piso de piedra natural.
Reparación de piso de piedra natural mediante rebaje con pulidora y muela de 32 a 60 mm de grano, pulido basto para eliminar los arañazos del rebaje con muela de 80 a 120 mm de grano, reposición del material de juntas, pulido fino con muela de 220 a 400 mm de grano y acabado abrillantado con lana de acero. Incluso rejuntado tras el pulido basto, retirada de lodos procedentes del pulido fino y limpieza previa al abrillantado.
Incluye: Rebaje y pulido basto. Rejuntado. Pulido fino. Limpieza. Abrillantado.
Criterio de cómputo de proyecto: Superficie medida según documentación gráfica de Proyecto.
Criterio de cómputo de obra: Se medirá la superficie realmente ejecutada según especificaciones de Proyecto.

| Código | Ud | Descripción | Rendimiento | Precio | Importe |
|---|---|---|---|---|---|
| mt09mcr220 | kg | Mortero de rejuntado para revestimientos, interiores o exteriores, de piedra natural, pulida o para pulir, compuesto de cemento, agregados a base de polvo de mármol, pigmentos resistentes a los álcalis y aditivos especiales. (material) | 0.15 | 30.26 | 4.539 |
| mq08war150 | h | Pulidora para pisos de piedra natural o de mosaico granítico, compuesta por platos giratorios a los que se acoplan una serie de muelas abrasivas, refrigeradas con agua. (maquinaria) | 0.29 | 3269.19 | 948.065 |
| mq08war155 | h | Abrillantadora para el cristalizado o el abrillantado de pisos de piedra natural o de mosaico granítico, con plato de lana de acero o esponja sintética. (maquinaria) | 0.174 | 1693.68 | 294.700 |
| mo037 | h | Oficial pulidor de pisos. (mano de obra) | 0.385 | 32526.94 | 12522.872 |
| mo075 | h | Medio oficial pulidor de pisos. (mano de obra) | 0.128 | 24314.72 | 3112.284 |
| % | % | Herramientas | 2 % | 16882.460 | 337.649 |
|  |  | Costes directos |  |  | 17220.109 |

Residuos:
- colocación: mt09mcr220; factor de residuo 0.07

## Recursos

**mt09mcr220** kg Mortero de rejuntado para revestimientos
Datos técnicos: Coste energético 7.725 MJ; Emisión de CO2 0.576 kg; Código LER 17 09 04; Masa del elemento 1 kg; Volumen 0.000667 m3
Residuos:
- embalaje: re150101 Envases de papel y cartón. (componente de residuo); rendimiento 0.02 kg; Código LER 15 01 01; Masa del elemento 1 kg; Volumen 0.001333 m3
- embalaje: re170201 Madera. (componente de residuo); rendimiento 0.005 kg; Código LER 17 02 01; Masa del elemento 1 kg; Volumen 0.000909 m3
- embalaje: re170203 Plástico. (componente de residuo); rendimiento 0.008 kg; Código LER 17 02 03; Masa del elemento 1 kg; Volumen 0.001667 m3
