# Bastidor empotrado para bidé suspendido

- Propiedad del archivo: CYPE Ingenieros S.A.
- Formato: FIEBDC-3/2016
- Programa: Generador de precios de la construcción. CYPE Ingenieros, S.A.
- Fecha: 17/05/2024
- Ámbito geográfico: Argentina
- Divisa: ARS
- Costes indirectos: 3 %
- Gastos generales: 13 %
- Beneficio industrial: 6 %
- IVA: 21 %

## S Señalización y equipamiento

### SA Artefactos sanitarios

#### SAE Bidés

**SAE100** Ud Bastidor empotrado para bidé suspendido.
Bastidor premontado de acero galvanizado, de 80 mm de profundidad, para bidé suspendido, con fijaciones, soporte para bidé y caño de desagüe con adaptador para 32, 40 y 50 mm de diámetro. Instalación empotrada en muro de mampostería.
Incluye: Replanteo. Colocación y fijación del bastidor. Comprobación de su correcto funcionamiento.
Criterio de cómputo de proyecto: Número de unidades previstas, según documentación gráfica de Proyecto.
Criterio de cómputo de obra: Se medirá el número de unidades realmente colocadas según especificaciones de Proyecto.

| Código | Ud | Descripción | Rendimiento | Precio | Importe |
|---|---|---|---|---|---|
| mt30oli082a | Ud | Bastidor premontado de acero galvanizado, de 80 mm de profundidad, para bidé suspendido, con fijaciones, soporte para bidé y caño de desagüe con adaptador para 32, 40 y 50 mm de diámetro, para empotrar en muro de mampostería. (material) | 1 | 43015.91 | 43015.910 |
| mo008 | h | Oficial plomero. (mano de obra) | 0.244 | 12241.03 | 2986.811 |
| % | % | Herramientas | 2 % | 46002.721 | 920.054 |
|  |  | Costes directos |  |  | 46922.775 |

## Recursos

**mt30oli082a** Ud Bastidor premontado de acero galvanizado
Datos técnicos: Coste energético 70.035 MJ; Emisión de CO2 5.997 kg
Residuos:
- embalaje: re150101 Envases de papel y cartón. (componente de residuo); rendimiento 0.072 kg; Código LER 15 01 01; Masa del elemento 1 kg; Volumen 0.001333 m3
