# Placa para mesada

- Propiedad del archivo: CYPE Ingenieros S.A.
- Formato: FIEBDC-3/2016
- Programa: Generador de precios de la construcción. CYPE Ingenieros, S.A.
- Fecha: 17/05/2024
- Ámbito geográfico: Argentina
- Divisa: ARS
- Costes indirectos: 3 %
- Gastos generales: 13 %
- Beneficio industrial: 6 %
- IVA: 21 %

## S Señalización y equipamiento

### SC Cocinas/galerías

#### SCE Electrodomésticos

**SCE030** Ud Placa para mesada.
Placa de cocción a gas natural, butano y propano, de 306 mm de ancho, 59 mm de altura y 527 mm de profundidad, color negro, 1 zonas y potencia 6100 W.
Incluye: Replanteo. Colocación del aparato. Sellado de juntas. Conexión a la toma de gas. Conexión a la red eléctrica. Comprobación de su correcto funcionamiento.
Criterio de cómputo de proyecto: Número de unidades previstas, según documentación gráfica de Proyecto.
Criterio de cómputo de obra: Se medirá el número de unidades realmente colocadas según especificaciones de Proyecto.

| Código | Ud | Descripción | Rendimiento | Precio | Importe |
|---|---|---|---|---|---|
| mt32pgs010rb | Ud | Placa de cocción a gas natural, butano y propano, de 306 mm de ancho, 59 mm de altura y 527 mm de profundidad, color negro, 1 zonas y potencia 6100 W. (material) | 1 | 5182.09 | 5182.090 |
| mo003 | h | Oficial electricista. (mano de obra) | 0.597 | 12241.03 | 7307.895 |
| % | % | Herramientas | 2 % | 12489.985 | 249.800 |
|  |  | Costes directos |  |  | 12739.785 |

## Recursos

**mt32pgs010rb** Ud Placa de cocción a gas natural
Datos técnicos: Coste energético 168.033 MJ; Emisión de CO2 11.076 kg
Residuos:
- embalaje: re150101 Envases de papel y cartón. (componente de residuo); rendimiento 1.428 kg; Código LER 15 01 01; Masa del elemento 1 kg; Volumen 0.001333 m3
- embalaje: re170604 Materiales de aislamiento distintos de los especificados en los códigos 17 06 01 y 17 06 03. (componente de residuo); rendimiento 0.071 kg; Código LER 17 06 04; Masa del elemento 1 kg; Volumen 0.001667 m3
