# Placa para mesada

- Propiedad del archivo: CYPE Ingenieros S.A.
- Formato: FIEBDC-3/2016
- Programa: Generador de precios de la construcción. CYPE Ingenieros, S.A.
- Fecha: 17/05/2024
- Ámbito geográfico: Argentina
- Divisa: ARS
- Costes indirectos: 3 %
- Gastos generales: 13 %
- Beneficio industrial: 6 %
- IVA: 21 %

## S Señalización y equipamiento

### SC Cocinas/galerías

#### SCE Electrodomésticos

**SCE030** Ud Placa para mesada.
Placa de inducción, de 791 mm de ancho, 51 mm de altura y 522 mm de profundidad, color negro, 4 zonas y potencia 7400 W.
Incluye: Replanteo. Colocación del aparato. Sellado de juntas. Conexión a la red eléctrica. Comprobación de su correcto funcionamiento.
Criterio de cómputo de proyecto: Número de unidades previstas, según documentación gráfica de Proyecto.
Criterio de cómputo de obra: Se medirá el número de unidades realmente colocadas según especificaciones de Proyecto.

| Código | Ud | Descripción | Rendimiento | Precio | Importe |
|---|---|---|---|---|---|
| mt32pis010F | Ud | Placa de inducción, de 791 mm de ancho, 51 mm de altura y 522 mm de profundidad, color negro, 4 zonas y potencia 7400 W. (material) | 1 | 7743.35 | 7743.350 |
| mo003 | h | Oficial electricista. (mano de obra) | 0.597 | 12241.03 | 7307.895 |
| % | % | Herramientas | 2 % | 15051.245 | 301.025 |
|  |  | Costes directos |  |  | 15352.270 |
