# Lavadora

- Propiedad del archivo: CYPE Ingenieros S.A.
- Formato: FIEBDC-3/2016
- Programa: Generador de precios de la construcción. CYPE Ingenieros, S.A.
- Fecha: 08/10/2024
- Ámbito geográfico: Argentina
- Divisa: ARS
- Costes indirectos: 3 %
- Gastos generales: 13 %
- Beneficio industrial: 6 %
- IVA: 21 %

## S Señalización y equipamiento

### SC Cocinas/galerías

#### SCE Electrodomésticos

**SCE020** Ud Lavadora.
Lavadora de carga frontal, de 598 mm de ancho, 848 mm de altura y 546 mm de profundidad, color blanco, con capacidad para 7 kg de carga, consumo de energía por 100 ciclos del programa Eco 40-60 69 kWh, consumo de agua del programa Eco 40-60 45 l, clase de eficiencia energética D, emisión de ruido aéreo menor de 73 dBA.
Incluye: Replanteo. Colocación del aparato. Conexión a la red de evacuación. Conexión a la red eléctrica. Comprobación de su correcto funcionamiento.
Criterio de cómputo de proyecto: Número de unidades previstas, según documentación gráfica de Proyecto.
Criterio de cómputo de obra: Se medirá el número de unidades realmente colocadas según especificaciones de Proyecto.

| Código | Ud | Descripción | Rendimiento | Precio | Importe |
|---|---|---|---|---|---|
| mt32lad010echyb | Ud | Lavadora de carga frontal, de 598 mm de ancho, 848 mm de altura y 546 mm de profundidad, color blanco, con capacidad para 7 kg de carga, consumo de energía por 100 ciclos del programa Eco 40-60 69 kWh, consumo de agua del programa Eco 40-60 45 l, clase de eficiencia energética D, emisión de ruido aéreo menor de 73 dBA. (material) | 1 | 7013.65 | 7013.650 |
| mo008 | h | Oficial plomero. (mano de obra) | 0.418 | 33423.53 | 13971.036 |
| mo003 | h | Oficial electricista. (mano de obra) | 0.179 | 33423.53 | 5982.812 |
| % | % | Herramientas | 2 % | 26967.498 | 539.350 |
|  |  | Costes directos |  |  | 27506.848 |

## Recursos

**mt32lad010echyb** Ud Lavadora de carga frontal
Datos técnicos: Coste energético 1635.070 MJ; Emisión de CO2 67.670 kg
Residuos:
- embalaje: re150101 Envases de papel y cartón. (componente de residuo); rendimiento 1.444 kg; Código LER 15 01 01; Masa del elemento 1 kg; Volumen 0.001333 m3
- embalaje: re170604 Materiales de aislamiento distintos de los especificados en los códigos 17 06 01 y 17 06 03. (componente de residuo); rendimiento 0.072 kg; Código LER 17 06 04; Masa del elemento 1 kg; Volumen 0.001667 m3
