# Soporte de ducha teléfono

- Propiedad del archivo: CYPE Ingenieros S.A.
- Formato: FIEBDC-3/2016
- Programa: Generador de precios de la construcción. CYPE Ingenieros, S.A.
- Fecha: 08/10/2024
- Ámbito geográfico: Argentina
- Divisa: ARS
- Costes indirectos: 3 %
- Gastos generales: 13 %
- Beneficio industrial: 6 %
- IVA: 21 %

## S Señalización y equipamiento

### SG Griferías

#### SGD Para duchas

**SGD082** Ud Soporte de ducha teléfono.
Soporte mural regulable, acabado cromado. Incluso elementos de fijación.
Incluye: Colocación. Comprobación de su correcto funcionamiento.
Criterio de cómputo de proyecto: Número de unidades previstas, según documentación gráfica de Proyecto.
Criterio de cómputo de obra: Se medirá el número de unidades realmente colocadas según especificaciones de Proyecto.

| Código | Ud | Descripción | Rendimiento | Precio | Importe |
|---|---|---|---|---|---|
| mt31gro138a | Ud | Soporte mural regulable, acabado cromado, incluso elementos de fijación. (material) | 1 | 50601.13 | 50601.130 |
| mo008 | h | Oficial plomero. (mano de obra) | 0.098 | 33423.53 | 3275.506 |
| % | % | Herramientas | 2 % | 53876.636 | 1077.533 |
|  |  | Costes directos |  |  | 54954.169 |
