# Dispensador de papel higiénico

- Propiedad del archivo: CYPE Ingenieros S.A.
- Formato: FIEBDC-3/2016
- Programa: Generador de precios de la construcción. CYPE Ingenieros, S.A.
- Fecha: 08/10/2024
- Ámbito geográfico: Argentina
- Divisa: ARS
- Costes indirectos: 3 %
- Gastos generales: 13 %
- Beneficio industrial: 6 %
- IVA: 21 %

## S Señalización y equipamiento

### SM Baños

#### SME Dispensadores de papel

**SME010** Ud Dispensador de papel higiénico.
Portarrollos de papel higiénico, industrial, con disposición mural, carcasa de ABS de color blanco, para un rollo de papel de 240 m de longitud, con cierre mediante cerradura y llave.
Incluye: Replanteo. Colocación y fijación.
Criterio de cómputo de proyecto: Número de unidades previstas, según documentación gráfica de Proyecto.
Criterio de cómputo de obra: Se medirá el número de unidades realmente colocadas según especificaciones de Proyecto.

| Código | Ud | Descripción | Rendimiento | Precio | Importe |
|---|---|---|---|---|---|
| mt31abp040g | Ud | Portarrollos de papel higiénico, industrial, con disposición mural, carcasa de ABS de color blanco, para un rollo de papel de 240 m de longitud, con cierre mediante cerradura y llave. (material) | 1 | 39262.49 | 39262.490 |
| mo107 | h | Medio oficial plomero. (mano de obra) | 0.183 | 24268.44 | 4441.125 |
| % | % | Herramientas | 2 % | 43703.615 | 874.072 |
|  |  | Costes directos |  |  | 44577.687 |
