# Mueble base para bacha

- Propiedad del archivo: CYPE Ingenieros S.A.
- Formato: FIEBDC-3/2016
- Programa: Generador de precios de la construcción. CYPE Ingenieros, S.A.
- Fecha: 17/05/2024
- Ámbito geográfico: Argentina
- Divisa: ARS
- Costes indirectos: 3 %
- Gastos generales: 13 %
- Beneficio industrial: 6 %
- IVA: 21 %

## S Señalización y equipamiento

### SM Baños

#### SMN Muebles

**SMN010** Ud Mueble base para bacha.
Mueble de baño (módulo base), para bacha de encastrar en mesada, de madera natural de cerezo, de 600 mm de ancho. Incluso elementos de fijación. Totalmente montado.
Incluye: Replanteo del emplazamiento y marcado de los puntos de fijación. Montaje del mueble.
Criterio de cómputo de proyecto: Número de unidades previstas, según documentación gráfica de Proyecto.
Criterio de cómputo de obra: Se medirá el número de unidades realmente colocadas según especificaciones de Proyecto.

| Código | Ud | Descripción | Rendimiento | Precio | Importe |
|---|---|---|---|---|---|
| mt31mes010aa | Ud | Mueble de baño (módulo base), para bacha de encastrar en mesada, de madera natural de cerezo, de 600 mm de ancho. (material) | 1 | 543008.1 | 543008.100 |
| mo011 | h | Oficial montador. (mano de obra) | 0.62 | 12241.03 | 7589.439 |
| mo080 | h | Medio oficial montador. (mano de obra) | 0.62 | 8905.02 | 5521.112 |
| % | % | Herramientas | 2 % | 556118.651 | 11122.373 |
|  |  | Costes directos |  |  | 567241.024 |
