# Asiento para minusválidos, rehabilitación y tercera edad

- Propiedad del archivo: CYPE Ingenieros S.A.
- Formato: FIEBDC-3/2016
- Programa: Generador de precios de la construcción. CYPE Ingenieros, S.A.
- Fecha: 17/05/2024
- Ámbito geográfico: Argentina
- Divisa: ARS
- Costes indirectos: 3 %
- Gastos generales: 13 %
- Beneficio industrial: 6 %
- IVA: 21 %

## S Señalización y equipamiento

### SP Artefactos sanitarios adaptados y ayudas técnicas

#### SPA Asientos, barras de apoyo y pasamanos

**SPA010** Ud Asiento para minusválidos, rehabilitación y tercera edad.
Asiento para minusválidos, rehabilitación y tercera edad, colocado en pared, de abrir, de acero inoxidable AISI 304 color blanco, de dimensiones totales 425x430 mm. Incluso elementos de fijación.
Incluye: Replanteo y trazado en el paramento de la situación del asiento. Colocación, nivelación y fijación de los elementos de soporte. Limpieza del elemento.
Criterio de cómputo de proyecto: Número de unidades previstas, según documentación gráfica de Proyecto.
Criterio de cómputo de obra: Se medirá el número de unidades realmente colocadas según especificaciones de Proyecto.

| Código | Ud | Descripción | Rendimiento | Precio | Importe |
|---|---|---|---|---|---|
| mt31abp140de | Ud | Asiento para minusválidos, rehabilitación y tercera edad, colocado en pared, de abrir, de acero inoxidable AISI 304 color blanco, de dimensiones totales 425x430 mm, incluso fijaciones de acero inoxidable. (material) | 1 | 87861.62 | 87861.620 |
| mo107 | h | Medio oficial plomero. (mano de obra) | 0.367 | 8888.07 | 3261.922 |
| % | % | Herramientas | 2 % | 91123.542 | 1822.471 |
|  |  | Costes directos |  |  | 92946.013 |
