# Lavatorio con pie

- Propiedad del archivo: CYPE Ingenieros S.A.
- Formato: FIEBDC-3/2016
- Programa: Generador de precios de la construcción. CYPE Ingenieros, S.A.
- Fecha: 17/05/2024
- Ámbito geográfico: Argentina
- Divisa: ARS
- Costes indirectos: 3 %
- Gastos generales: 13 %
- Beneficio industrial: 6 %
- IVA: 21 %

## S Señalización y equipamiento

### SP Artefactos sanitarios adaptados y ayudas técnicas

#### SPL Bachas

**SPL020** Ud Lavatorio con pie.
Lavatorio de colgar con frontal ergonómico, de porcelana sanitaria, acabado termoesmaltado, color blanco, de 550x550x150 mm, con un orificio para la grifería y rebosadero, con válvula de desagüe de latón cromado y juego de fijación de 2 piezas, con pie de lavatorio, de porcelana sanitaria, acabado termoesmaltado, color blanco, y desagüe con sifón botella de ABS, acabado brillante imitación cromo. Incluso juego de fijación y silicona para sellado de juntas.
Criterio de valoración económica: El precio no incluye la grifería.
Incluye: Replanteo. Colocación y fijación del aparato. Montaje del desagüe. Conexión a la red de evacuación. Comprobación de su correcto funcionamiento. Sellado de juntas.
Criterio de cómputo de proyecto: Número de unidades previstas, según documentación gráfica de Proyecto.
Criterio de cómputo de obra: Se medirá el número de unidades realmente colocadas según especificaciones de Proyecto.

| Código | Ud | Descripción | Rendimiento | Precio | Importe |
|---|---|---|---|---|---|
| mt30sfg010a | Ud | Lavatorio de colgar con frontal ergonómico, de porcelana sanitaria, acabado termoesmaltado, color blanco, de 550x550x150 mm, con un orificio para la grifería y rebosadero. (material) | 1 | 48210.92 | 48210.920 |
| mt30asg010a | Ud | Válvula de desagüe de latón cromado, de 60 mm de longitud, con tapón de desagüe integrado exterior con botón de accionamiento. (material) | 1 | 22832.56 | 22832.560 |
| mt30asg040a | Ud | Juego de fijación de 2 piezas, para bacha. (material) | 1 | 5449.59 | 5449.590 |
| mt30asg070aa | Ud | Sifón botella de ABS, acabado brillante imitación cromo, con salida de 32 mm de diámetro exterior, para bacha, con embellecedor. (material) | 1 | 19371.88 | 19371.880 |
| mt30seg022a | Ud | Pie de lavatorio, de porcelana sanitaria, acabado termoesmaltado, color blanco, de 190x170x700 mm. (material) | 1 | 24065.68 | 24065.680 |
| mt30www005 | Ud | Cartucho de 300 ml de silicona ácida monocomponente, fungicida, para sellado de juntas en ambientes húmedos. (material) | 0.012 | 3075.61 | 36.907 |
| mo008 | h | Oficial plomero. (mano de obra) | 1.833 | 12241.03 | 22437.808 |
| % | % | Herramientas | 2 % | 142405.345 | 2848.107 |
|  |  | Costes directos |  |  | 145253.452 |

Residuos:
- colocación: mt30asg070aa; factor de residuo 0.0219444
- colocación: mt30www005 Cartucho de 300 ml de silicona ácida monocomponente, fungicida, para sellado de juntas en ambientes húmedos; factor de residuo 0.06

## Recursos

**mt30asg010a** Ud Válvula de desagüe de latón cromado
Datos técnicos: Coste energético 96.674 MJ; Emisión de CO2 6.551 kg
Residuos:
- embalaje: re150101 Envases de papel y cartón. (componente de residuo); rendimiento 0.072 kg; Código LER 15 01 01; Masa del elemento 1 kg; Volumen 0.001333 m3

**mt30asg040a** Ud Juego de fijación de 2 piezas, para bacha
Datos técnicos: Coste energético 1.579 MJ; Emisión de CO2 1.304 kg
Residuos:
- embalaje: re150101 Envases de papel y cartón; rendimiento 1.463 kg

**mt30asg070aa** Ud Sifón botella de ABS
Datos técnicos: Coste energético 20.947 MJ; Emisión de CO2 1.072 kg; Código LER 17 02 03; Masa del elemento 0.216 kg; Volumen 0.00036 m3
Residuos:
- embalaje: re150101 Envases de papel y cartón; rendimiento 0.039 kg

**mt30www005** Ud Cartucho de 300 ml de silicona ácida monocomponente, fungicida, para sellado de juntas en ambientes húmedos
Datos técnicos: Coste energético 87.088 MJ; Emisión de CO2 3.667 kg; Código LER 17 09 04; Masa del elemento 0.45 kg; Volumen 0.0003 m3
Residuos:
- embalaje: re170203 Plástico. (componente de residuo); rendimiento 0.1 kg; Código LER 17 02 03; Masa del elemento 1 kg; Volumen 0.001667 m3
