# Cámara de inspección prefabricada

- Propiedad del archivo: CYPE Ingenieros S.A.
- Formato: FIEBDC-3/2016
- Programa: Generador de precios de la construcción. CYPE Ingenieros, S.A.
- Fecha: 08/10/2024
- Ámbito geográfico: Argentina
- Divisa: ARS
- Costes indirectos: 3 %
- Gastos generales: 13 %
- Beneficio industrial: 6 %
- IVA: 21 %

## U Urbanización interior del lote

### UA Alcantarillado

#### UAA Cámaras de inspección

**UAA012** Ud Cámara de inspección prefabricada.
Cámara de inspección de paso enterrada, prefabricada de hormigón, de dimensiones interiores 40x40x50 cm, sobre solera de hormigón masivo H-20, clase de exposición ambiental A1, tamaño máximo del agregado 19,0 mm, consistencia muy plástica de 20 cm de espesor, con marco y tapa prefabricados de hormigón armado y cierre hermético al paso de los olores mefíticos.
Criterio de valoración económica: El precio no incluye la excavación ni el relleno del trasdós.
Incluye: Replanteo. Colado y compactación del hormigón en formación de solera. Colocación de la cámara de inspección prefabricada. Ejecución de taladros para el conexionado de los colectores a la cámara de inspección. Conexionado de los colectores a la cámara de inspección. Colocación de la tapa y los accesorios. Comprobación de su correcto funcionamiento.
Criterio de cómputo de proyecto: Número de unidades previstas, según documentación gráfica de Proyecto.
Criterio de cómputo de obra: Se medirá el número de unidades realmente ejecutadas según especificaciones de Proyecto.

| Código | Ud | Descripción | Rendimiento | Precio | Importe |
|---|---|---|---|---|---|
| mt10hmf080Fe | m³ | Hormigón masivo H-20, clase de exposición ambiental A1, tamaño máximo del agregado 19 mm, consistencia muy plástica, elaborado, según CIRSOC 201 2005. (material) | 0.098 | 3209.22 | 314.504 |
| mt11arh010b | Ud | Cámara de inspección con fondo, registrable, prefabricada de hormigón fck=25 MPa, de 40x40x50 cm de medidas interiores, para saneamiento. (material) | 1 | 574.33 | 574.330 |
| mt11arh020b | Ud | Marco y tapa prefabricados de hormigón armado fck=25 MPa, para cámaras de inspección de desagües cloacales de 40x40 cm, espesor de la tapa 4 cm, con cierre hermético al paso de los olores mefíticos. (material) | 1 | 195.91 | 195.910 |
| mo041 | h | Oficial albañil especializado en trabajos de mampostería de obra civil. (mano de obra) | 0.582 | 32526.94 | 18930.679 |
| mo087 | h | Medio oficial albañil especializado en trabajos de mampostería de obra civil. (mano de obra) | 0.431 | 24314.72 | 10479.644 |
| % | % | Herramientas | 2 % | 30495.067 | 609.901 |
|  |  | Costes directos |  |  | 31104.968 |

## Recursos

**mt10hmf080Fe** m³ Hormigón masivo H-20
Datos técnicos: Coste energético 1840.000 MJ; Emisión de CO2 230.000 kg; Código LER 17 01 01; Masa del elemento 2300 kg; Volumen 1.533333 m3
