# Conducción enterrada de agua para instalación centralizada de refrigeración

- Propiedad del archivo: CYPE Ingenieros S.A.
- Formato: FIEBDC-3/2016
- Programa: Generador de precios de la construcción. CYPE Ingenieros, S.A.
- Fecha: 17/05/2024
- Ámbito geográfico: Argentina
- Divisa: ARS
- Costes indirectos: 3 %
- Gastos generales: 13 %
- Beneficio industrial: 6 %
- IVA: 21 %

## U Urbanización interior del lote

### UB Canalización de instalaciones

#### UBC Calor y frío centralizado

**UBC030** m Conducción enterrada de agua para instalación centralizada de refrigeración.
Conducción enterrada de agua para instalación centralizada de refrigeración de grupos de viviendas unifamiliares formada por cañería para refrigeración y agua fría, modelo Ecoflex Supra "UPONOR IBERIA", de 68 mm de diámetro, compuesta por caño de polietileno de alta densidad (PEAD/HDPE) de 25 mm de diámetro y 2,3 mm de espesor, presión máxima de trabajo 16 bar, temperatura máxima de trabajo 95°C, preaislado térmicamente con espuma de polietileno reticulado (PE-X) y protegido mecánicamente con caño corrugado de polietileno de alta densidad (PEAD/HDPE), colocada sobre cama de arena de 10 cm de espesor, debidamente compactada y nivelada con pisón vibrante de guiado manual, relleno lateral compactando hasta los riñones y posterior relleno con la misma arena hasta 15 cm por encima de la generatriz superior de la cañería. Incluso accesorios de unión y kits de aislamiento.
Criterio de valoración económica: El precio no incluye la excavación ni el relleno principal.
Incluye: Replanteo y trazado de la conducción. Presentación en seco de caños y piezas especiales. Vertido de la arena en el fondo de la zanja. Colocación de la cañería en el fondo de la zanja. Montaje de la instalación, comenzando por el extremo de cabecera. Formación de uniones entre piezas. Comprobación. Ejecución del relleno envolvente.
Criterio de cómputo de proyecto: Longitud medida en proyección horizontal, entre caras interiores de cámaras de inspección u otros elementos de unión, según documentación gráfica de Proyecto.
Criterio de cómputo de obra: Se medirá, en proyección horizontal, la longitud realmente ejecutada según especificaciones de Proyecto, entre caras interiores de cámaras de inspección u otros elementos de unión.

| Código | Ud | Descripción | Rendimiento | Precio | Importe |
|---|---|---|---|---|---|
| mt37scu070ia | m | Cañería para refrigeración y agua fría, modelo Ecoflex Supra "UPONOR IBERIA", de 68 mm de diámetro, compuesta por caño de polietileno de alta densidad (PEAD/HDPE) de 25 mm de diámetro y 2,3 mm de espesor, presión máxima de trabajo 16 bar, temperatura máxima de trabajo 95°C, preaislado térmicamente con espuma de polietileno reticulado (PE-X) y protegido mecánicamente con caño corrugado de polietileno de alta densidad (PEAD/HDPE). (material) | 1 | 363.34 | 363.340 |
| mt37scu140i | Ud | Accesorios de unión y kits de aislamiento para cañería modelo Ecoflex Supra "UPONOR IBERIA", de 25 mm de diámetro. (material) | 0.1 | 363.34 | 36.334 |
| mt01ara010a | m³ | Arena con granulometría de 0 a 5 mm de diámetro, limpia. (material) | 0.113 | 175.85 | 19.871 |
| mq01ret020b | h | Retrocargadora sobre neumáticos, de 70 kW. (maquinaria) | 0.056 | 10506 | 588.336 |
| mq02rop020 | h | Pisón vibrante de guiado manual, de 80 kg, con placa de 30x30 cm, tipo rana. (maquinaria) | 0.099 | 1006.87 | 99.680 |
| mo004 | h | Oficial calefaccionista. (mano de obra) | 0.015 | 12241.03 | 183.615 |
| mo103 | h | Medio oficial calefaccionista. (mano de obra) | 0.015 | 8888.07 | 133.321 |
| mo041 | h | Oficial albañil especializado en trabajos de mampostería de obra civil. (mano de obra) | 0.039 | 11912.66 | 464.594 |
| mo087 | h | Medio oficial albañil especializado en trabajos de mampostería de obra civil. (mano de obra) | 0.039 | 8905.02 | 347.296 |
| % | % | Herramientas | 2 % | 2236.387 | 44.728 |
|  |  | Costes directos |  |  | 2281.115 |

Residuos:
- colocación: mt37scu070ia; factor de residuo 0.022
- colocación: mt01ara010a Arena con granulometría de 0 a 5 mm de diámetro, limpia; factor de residuo 0.003

## Recursos

**mt37scu070ia** m Cañería para refrigeración y agua fría
Datos técnicos: Coste energético 77.374 MJ; Emisión de CO2 2.444 kg; Código LER 17 02 03; Masa del elemento 0.52 kg; Volumen 0.000867 m3
Residuos:
- embalaje: re170201 Madera. (componente de residuo); rendimiento 0.045 kg; Código LER 17 02 01; Masa del elemento 1 kg; Volumen 0.000909 m3

**mt01ara010a** m³ Arena con granulometría de 0 a 5 mm de diámetro, limpia
Datos técnicos: Coste energético 146.250 MJ; Emisión de CO2 7.800 kg; Código LER 01 04 09; Masa del elemento 1950 kg; Volumen 1.21875 m3
