# Tanque para aprovechamiento de aguas pluviales. Instalación en el exterior

- Propiedad del archivo: CYPE Ingenieros S.A.
- Formato: FIEBDC-3/2016
- Programa: Generador de precios de la construcción. CYPE Ingenieros, S.A.
- Fecha: 17/05/2024
- Ámbito geográfico: Argentina
- Divisa: ARS
- Costes indirectos: 3 %
- Gastos generales: 13 %
- Beneficio industrial: 6 %
- IVA: 21 %

## U Urbanización interior del lote

### UG Acumulación y gestión de aguas pluviales

#### UGD Tanques

**UGD020** Ud Tanque para aprovechamiento de aguas pluviales. Instalación en el exterior.
Tanque para aprovechamiento de aguas pluviales, de polietileno de alta densidad, de 260 l, color marrón acabado imitación madera, de 650 mm de diámetro y 930 mm de altura, con dos conexiones roscadas de 3/4", grifo de latón acabado dorado con rosca macho de 3/4" y racor de conexión a manguera, tapón de 3/4" y elementos de fijación. Instalación en el exterior.
Criterio de valoración económica: El precio no incluye el filtro.
Incluye: Replanteo. Fijación y conexionado.
Criterio de cómputo de proyecto: Número de unidades previstas, según documentación gráfica de Proyecto.
Criterio de cómputo de obra: Se medirá el número de unidades realmente ejecutadas según especificaciones de Proyecto.

| Código | Ud | Descripción | Rendimiento | Precio | Importe |
|---|---|---|---|---|---|
| mt37dpb300a | Ud | Tanque para aprovechamiento de aguas pluviales, de polietileno de alta densidad, de 260 l, color marrón acabado imitación madera, de 650 mm de diámetro y 930 mm de altura, con dos conexiones roscadas de 3/4", grifo de latón acabado dorado con rosca macho de 3/4" y racor de conexión a manguera, tapón de 3/4" y elementos de fijación. (material) | 1 | 2140.62 | 2140.620 |
| mo008 | h | Oficial plomero. (mano de obra) | 0.438 | 12241.03 | 5361.571 |
| mo107 | h | Medio oficial plomero. (mano de obra) | 0.438 | 8888.07 | 3892.975 |
| % | % | Herramientas | 2 % | 11395.166 | 227.903 |
|  |  | Costes directos |  |  | 11623.069 |

## Recursos

**mt37dpb300a** Ud Tanque para aprovechamiento de aguas pluviales
Datos técnicos: Coste energético 1301.924 MJ; Emisión de CO2 46.239 kg
Residuos:
- embalaje: re150101 Envases de papel y cartón. (componente de residuo); rendimiento 0.082 kg; Código LER 15 01 01; Masa del elemento 1 kg; Volumen 0.001333 m3
