# Farola para alumbrado de zonas peatonales

- Propiedad del archivo: CYPE Ingenieros S.A.
- Formato: FIEBDC-3/2016
- Programa: Generador de precios de la construcción. CYPE Ingenieros, S.A.
- Fecha: 17/05/2024
- Ámbito geográfico: Argentina
- Divisa: ARS
- Costes indirectos: 3 %
- Gastos generales: 13 %
- Beneficio industrial: 6 %
- IVA: 21 %

## U Urbanización interior del lote

### UI Iluminación exterior

#### UII Alumbrado de zonas peatonales y jardín

**UII020** Ud Farola para alumbrado de zonas peatonales.
Farola con distribución de luz radialmente asimétrica, con luminaria circular de 420 mm de diámetro y 100 mm de altura, con lámpara LED de 53 W, con cuerpo de aluminio inyectado, aluminio y acero inoxidable, vidrio de seguridad, clase de protección I, grado de protección IP66, con placa de anclaje y pernos, con caja de conexión y protección, con fusibles, conductor interior, toma de tierra con pica y cámara de inspección de paso y ramal a 45° de 40x40x60 cm, con marco y tapa de hierro fundido. Incluso lámparas.
Criterio de valoración económica: El precio no incluye la excavación de la fundación ni la formación de la fundación.
Incluye: Replanteo. Fijación de la columna. Ejecución de la toma de tierra. Montaje, conexionado y comprobación de su correcto funcionamiento.
Criterio de cómputo de proyecto: Número de unidades previstas, según documentación gráfica de Proyecto.
Criterio de cómputo de obra: Se medirá el número de unidades realmente ejecutadas según especificaciones de Proyecto.

| Código | Ud | Descripción | Rendimiento | Precio | Importe |
|---|---|---|---|---|---|
| mt34www020 | Ud | Cámara de inspección de paso y ramal a 45° de 40x40x60 cm, con marco y tapa de hierro fundido. (material) | 1 | 30305.08 | 30305.080 |
| mt34www040 | Ud | Caja de conexión y protección, con fusibles. (material) | 1 | 2464.59 | 2464.590 |
| mt34www050 | m | Conductor aislado de cobre para 0,6/1 kV de 2x2,5 mm². (material) | 6.9 | 172.23 | 1188.387 |
| mt35ttc010b | m | Conductor de cobre desnudo, de 35 mm². (material) | 2 | 1152.33 | 2304.660 |
| mt35tte010a | Ud | Electrodo para red de toma de tierra cobreado con 300 µm, fabricado en acero, de 14 mm de diámetro y 1,5 m de longitud. (material) | 1 | 6561.32 | 6561.320 |
| mt34beg105c | Ud | Farola con distribución de luz radialmente asimétrica, con luminaria circular de 420 mm de diámetro y 100 mm de altura, con lámpara LED de 53 W, con cuerpo de aluminio inyectado, aluminio y acero inoxidable, vidrio de seguridad, clase de protección I, grado de protección IP66, con placa de anclaje y pernos. (material) | 1 | 1104743.55 | 1104743.550 |
| mt34beg101i | Ud | Columna cilíndrica para luminaria, de 7000 mm de altura, de aluminio lacado con rail de montaje. (material) | 1 | 753128.56 | 753128.560 |
| mq04cag010c | h | Camión con grúa de hasta 12 t. (maquinaria) | 1.159 | 16843.54 | 19521.663 |
| mo003 | h | Oficial electricista. (mano de obra) | 0.585 | 12241.03 | 7161.003 |
| mo102 | h | Medio oficial electricista. (mano de obra) | 0.585 | 8888.07 | 5199.521 |
| % | % | Herramientas | 2 % | 1932578.334 | 38651.567 |
|  |  | Costes directos |  |  | 1971229.901 |

Residuos:
- colocación: mt34www050 Conductor aislado de cobre para 0,6/1 kV de 2x2,5 mm²; factor de residuo 0.0164944
- colocación: mt35ttc010b Conductor de cobre desnudo, de 35 mm²; factor de residuo 0.0141669

## Recursos

**mt34www020** Ud Cámara de inspección de paso y ramal a 45° de 40x40x60 cm, con marco y tapa de hierro fundido
Datos técnicos: Coste energético 344.363 MJ; Emisión de CO2 27.906 kg
Residuos:
- embalaje: re150101 Envases de papel y cartón. (componente de residuo); rendimiento 0.072 kg; Código LER 15 01 01; Masa del elemento 1 kg; Volumen 0.001333 m3

**mt34www040** Ud Caja de conexión y protección, con fusibles
Datos técnicos: Coste energético 28.591 MJ; Emisión de CO2 2.647 kg
Residuos:
- embalaje: re150101 Envases de papel y cartón; rendimiento 1.786 kg

**mt34www050** m Conductor aislado de cobre para 0,6/1 kV de 2x2,5 mm²
Datos técnicos: Coste energético 1.675 MJ; Emisión de CO2 0.087 kg; Código LER 17 04 11; Masa del elemento 0.0445 kg; Volumen 0.00003 m3
Residuos:
- embalaje: re150101 Envases de papel y cartón; rendimiento 0.065 kg

**mt35ttc010b** m Conductor de cobre desnudo, de 35 mm²
Datos técnicos: Coste energético 11.520 MJ; Emisión de CO2 0.281 kg; Código LER 17 04 11; Masa del elemento 0.3115 kg; Volumen 0.000208 m3
Residuos:
- embalaje: re150101 Envases de papel y cartón; rendimiento 0.071 kg

**mt35tte010a** Ud Electrodo para red de toma de tierra cobreado con 300 µm, fabricado en acero, de 14 mm de diámetro y 1,5 m de longitud
Datos técnicos: Coste energético 46.973 MJ; Emisión de CO2 4.388 kg
Residuos:
- embalaje: re150101 Envases de papel y cartón; rendimiento 0.09 kg
- embalaje: re170203 Plástico. (componente de residuo); rendimiento 0.045 kg; Código LER 17 02 03; Masa del elemento 1 kg; Volumen 0.001667 m3

**mt34beg105c** Ud Farola con distribución de luz radialmente asimétrica
Datos técnicos: Coste energético 638.032 MJ; Emisión de CO2 62.030 kg
Residuos:
- embalaje: re150101 Envases de papel y cartón; rendimiento 0.18 kg
- embalaje: re170203 Plástico; rendimiento 0.09 kg

**mt34beg101i** Ud Columna cilíndrica para luminaria, de 7000 mm de altura, de aluminio lacado con rail de montaje
Datos técnicos: Coste energético 3256.049 MJ; Emisión de CO2 234.310 kg
Residuos:
- embalaje: re150101 Envases de papel y cartón; rendimiento 1.72 kg
